# Sanierung des denkmalgeschützten Schulkomplexes Zerkwitz
Angebotsaufforderung (GAEB DA XML 3.3, DA83)
Projekt: 26/02
Währung: EUR
Bieterkommentare zugelassen: ja
Auftraggeber: Stadt Lübbenau/Spreewald Kirchplatz 01 i, 03222; Vergabenummer: 26
Erstellt mit: ASBwin 29.0.0.0, Position 29.0.0.0, 08.07.2026

## Vorbemerkungen
Allgemeine Vorbemerkungen

1. Gebäudebeschreibung
1.1 Bauaufgabe
Der Bauherr beabsichtigt im Ortsteil Zerkwitz den denkmalgeschützten Schulkomplex zu erneuen.
Im Bestandsgebäude „neue Schule“ Klinkerbau soll der große Raum weiterhin als Mehrzweckraum für ca. 30 Personen genutzt werden. Zusätzlich soll das Gebäude durch Schaffung eines neuen Eingangs im Hofbereich barrierefrei zugänglich gemacht werden. Weiterhin sollen neue Sanitäreinrichtungen geschaffen werden.
Der vorhandene Eingang auf der Straßenseite wird von innen baulich geschlossen. Von außen bleibt die Tür optisch erhalten. Die alte Hauseingangstür wird restauriert und bleibt erhalten. Im Erdgeschoss wird ein Gemeinschaftsraum mit Küchenzeile und 2 kleinen Lagerräumen entwickelt.
Im Dachgeschoss wird das Büro vom Ortsvorsteher und ein Raum für verschiedene Nutzungen der Vereine hergestellt.
Die vorhandenen Fenster werden erneuert und die zugemauerten Fenster werden wieder geöffnet, um das alte Erscheinungsbild des Klinkerbaues wieder herzustellen. Das Sichtziegelmauerwerk der Klinkerfassade soll gereinigt und neu verfugt werden.
Der Fußbodenaufbau wird komplett erneuert.
Das Fachwerkhaus „alte Schule“ wird als Ortsteil-Museum genutzt. Die südlichen Räume entlang des Giebels werden als Technikräume genutzt. Die Technikräume werden an die technischen Anforderungen angepasst  neuer Fußbodenaufbau, Innendämmung, Innenputz.
Die weiteren Räume werden so minimal wie notwendig saniert.
Um einen weiteren Verfall des Fachwerkes zu vermeiden, muss dieser in Teilen ersetzt/ erneuert werden. Die Fenster und Türen werden aufgearbeitet.
Das Grundstück befindet sich im Eigentum der Stadt Lübbenau.
Das Bestandsgebäude ist komplett zu entkernen. Im Außenbereich wird der Boden auf das geplante Niveau abgetragen, um einen nutzbaren und barrierearmen Innenhof zu kreieren.
Das bestehende Feuerwehrgebäude bleibt aktuell erhalten.

1.2 Name und Anschrift des Auftraggebers Auftraggeber:
Stadt Lübbenau/Spreewald
Kirchplatz 01
03222 Lübbenau/Spreewald
Herr T. Wancsucha Tel.: 03542-85 454

1.3 Lage der Baustelle
Das Baugrundstück liegt unmittelbar im Kreuzungsbereich Luckauer Straße und Hauptstraße vom Ortsteil Zerkwitz.
Die Zufahrt zum Objekt erfolgt über die Hauptstraße, hier ist darauf zu achten, dass die Feuerwehrauffahrt und die Stellplätze der Feuerwehrkameraden frei bleiben müssen.
Das Objekt wird umlaufend von einem Bauzaun umgeben. Parkmöglichkeiten sind nur begrenzt auf dem Baugrundstück vorhanden und sollten nur zum Be- und Entladen genutzt werden. Bei den Erdarbeiten ist eine archäologische Baubegleitung einzuplanen. Der Hofbereich soll vorwiegend zur Lagerung von Materialen und Baustelleneinrichtung genutzt werden.
Der Gehwegbereich an der Luckauer Str. wird mit der Errichtung des Fassaden- und Schutzgerüstes abgesperrt.
Der Bieter hat sich, vor Abgabe des Angebotes, über die Umstände auf der Baustelle durch örtl. Besichtigung zu informieren.

1.4 Grundstücksumfeld
Südwestlich des Grundstückes grenzt die evangelische Kirche an. Im Zuge der Baumaßnahmen müssen Erdmassen vom Grundstück mit abgetragen werden.
Wärend der Bauzeit, hat jedes Gewerk sicher zu stellen, dass Besucher der Kirche und Bewohner die Baustelle nicht betreten.
Weiterhin grenzt an das Grundstück die Landesstraße L 526 - Luckauer Straße. Abstimmungen zwischen Bauherr und Kirche sind erfolgt. Die Zustimmung der Kirche liegt vor.

1.5 Bauordnungsrechtliche Einordnung
Für die Sanierung des alten Schulkomplexes wurde ein Bauantrag eingereicht und eine Baugenehmigung erteilt.
Aktenzeichen 60.3-00765/25 vom 25.09.2025

1.6 Termine und Fristen
Die Termine und Fristen zur offiziellen Veröffentlichung Leistungsverzeichnis, sowie zur Abgabe des Angebotes und des Submissionstermins entnehmen Sie
den Unterlagen auf dem Vergabemarktplatz des Landes Brandenburg.

1.7 Angaben zu den auszuführenden Arbeiten
Entsorgung der alten Dacheindeckung. Prüfung und Instandsetzung des Dachtragwerk und des Fachwerks unter Beachtung der Denkmalrechtlichen Belange. Instandsetzung einer Satteldach- und einer Fledermausgaube.

2. Angebotserstellung
Dem Leistungsverzeichnis sind vereinzelt, nicht maßstäblich verkleinerte, Übersichtspläne und oder Fotos als Ergänzung zum Textteil im Anhang beigefügt. Alle Einzelheiten, die nach Meinung des Bieters nicht genügend klar und eindeutig aus den Ausschreibungsunterlagen hervorgehen, aber für die Kalkulation der Preise wichtig sind, müssen vor der Abgabe des Angebotes durch Rückfragen beim Auftraggeber geklärt werden.

3. Ausführungsunterlagen/ Änderungen/ Freigaben
Dem Auftragnehmer überlassene Planunterlagen sind vor der Ausführung hinsichtlich Maße und Detailangaben eigenverantwortlich zu prüfen, auftretende
Unstimmigkeiten oder Bedenken sind dem Auftraggeber unverzüglich mitzuteilen. Alle zur Freigabe der Ausführung seitens des Auftragnehmers selbst vorzulegenden Pläne, Unterlagen und Prüfzeugnisse sind dem Auftraggeber kostenfrei zweifach, bei statisch erforderlicher Prüfung vierfach, rechtzeitig zu übergeben.

4. Ausführung / Termine
4.1 Ausführungsbedingungen
Ohne das dieses in den Leistungsbeschreibungen besonders erwähnt ist, gehören ohne besondere Vergütung auch folgende Leistungen zum Vertragsumfang des
Auftragnehmers, wenn diese für die Erbringung seiner Leistung notwendig werden:
- die Einholung ggf. erforderlicher öffentlich-rechtlicher Genehmigungen, außer
  Baugenehmigung (liegt bereits vor)
- die Einholung aller erforderlichen Genehmigungen für die Inanspruchnahme des
  öffentlichen Verkehrsraumes sowie privater Flächen, die nicht zum
  Baugrundstück zählen.

4.2 Terminpläne
Der Auftragnehmer hat einen Feinterminplan mit Kapazitätsuntersetzung auf Grundlage des Bauablaufplanes und unter Beachtung der Vertragsfristen
zu erbringen. Dieser abgestimmte Feinterminplan ist spätestens 2 KW nach Auftragserteilung dem AG vorzulegen und wird Vertragsterminplan.

4.3 Behinderung
Ergänzend zur VOB/B sind Bedenken zur Ausführung oder Behinderungen rechtzeitig vom Auftragnehmer anzuzeigen. Ansprüche gern.§ 6 Abs. 6 VOB/B sind in einer Frist von 14 Tagen anzumelden und nachzuweisen.

4.4 Fachbauleiter / Bautagesberichte
Der Auftragnehmer hat unmittelbar nach Vergabe einen, für die Aufgabe qualifizierten, Fachbauleiter schriftlich zu benennen, der als Entscheidungsbefugter eingesetzt wird. Dieser hat, wenn Arbeiten des Auftragnehmers ausgeführt werden, vor Ort anwesend und der deutschen Sprache mächtig zu sein. Der Auftragnehmer ist verpflichtet, Bautagesberichte zu
führen und der örtlichen Bauleitung innerhalb von 14 Tagen nach Bauausführung vorzulegen.

4.5 Bauberatungen
Zur fachlichen und terminlichen Koordinierung werden nach Festlegung der örtlichen Bauleitung Bauberatungen durchgeführt. Der Auftragnehmer hat durch seinen qualifizierten Fachbauleiter oder einen kompetenten Vertreter an diesen Terminen verbindlich teilzunehmen.

4.6 Firmenangehörige
Der Auftragnehmer hat sicherzustellen, dass seine auf der Baustelle eingesetzten Arbeitnehmer sich jederzeit als Firmenangehörige ausweisen können.Der Auftraggeber behält sich vor, durch seinen bevollmächtigten Vertreter Stichproben zur Einhaltung dieser Maßnahmen auf der Baustelle durchzuführen.

4.7 Zusätzliche Sicherheitsbestimmungen
Den Weisungen des vom Auftraggeber zu benennenden SiGe-Koordinators und der örtlichen Bauleitung ist Folge zu leisten.

4.8 Mit Arbeitsunterbrechungen ist zu rechnen,
das heißt der AN hat keinen Anspruch auf eine lückenlose, ununterbrochende Ausführung seiner Leistungen. Unterbrechungen können sich aus folgenden Gründen ergeben: Bauabschnitte, Bauablauf, bautechnologische Gründe.

4.9 Wasser/Strom/Abwasser
Baustrom wird durch den AG zur Verfügung gestellt,  der AN wird an den Kosten beteiligt.
Abwasser und Trinkwasseranschlüsse sind  vorhanden, werden jedoch während der Baumaßnahme erneuert und zeitweilig außer Betrieb gesetzt. Es kann zu zeitlichen Ausfällen kommen. Für Bauwasser ein provisorischer Wasserhahn im Keller zu installieren, wenn der vorhandene Wasserdruck ungenügend ist, ist ein Standrohr vorzusehen.
Im unmittelbaren Straßenbereich liegen folgende Medien an, Trinkwasser, Abwasserkanal, Gasleitung, Elektroleitungen Niederspannung und Mittelspannung, Straßenbeleuchtung, Telekomunikation.

4.10 Lagerräume/Lagerflächen
Ein Anspruch auf Lager- oder Aufenthaltsräume im Gebäude besteht nicht.
Lagerflächen sind mit der Bauleitung abzustimmen.
Lagermöglichkeiten nur im Freien auf dem Gelände, nach Abstimmung möglich.

4.11 Regenwasser
Anschlüsse an die öffentliche RW- Kanalisation sind nicht vorhanden. Es gibt keine Genehmigung zur Einleitung in den Regenwasserkanal.

5. Erschließung / Baustellen- und Verkehrssituationen
Die Anfahrt hat auf kürzestem Weg vom Hauptstraßennetz (hier: Luckauer Straße) über die Hauptstraße zu erfolgen, die Wohnstraßen der Umgebung sind zu meiden. Die Feuerwehrzufahrt zum Grundstück darf nicht von Baufahrzeugen, der BE oder Baumaterial dauerhaft versperrt werden.

6. Baustelleneinrichtung
Das Einrichten und Räumen der Baustelle sowie das Vorhalten der nicht vom Auftraggeber gestellten Baustelleneinrichtung für sämtliche in der Leistungsbeschreibung aufgeführten Leistungen ist, sofern nicht in gesonderter Position ausgeschrieben, in die Einheitspreise einzukalkulieren.

Die einzelnen Bestandteile der bauseitigen Baustelleneinrichtung sind zur Nutzung durch alle am Bau beteiligten Firmen vorgesehen. Der Auftragnehmer
hat die Nutzung mit der örtlichen Bauleitung, dem SiGe-Koordinator und anderen Unternehmen so abzusprechen, dass ein reibungsloser Ablauf der Arbeiten gewährleistet ist. Ein Anspruch auf festgesetzte Nutzungszeiten durch einzelne
Auftragnehmer wird seitens des Auftraggebers nicht gewährleistet. Der Auftragnehmer hat die Anlieferung von Maschinen, Werkzeugen, Baustoffen etc. so zu steuern, dass diese erst dann auf die Baustelle geliefert werden, wenn
Personal des Auftragnehmers zum Empfang, sowie zur sicheren Lagerung und Aufbewahrung bereit steht. Der Auftraggeber, die örtliche Bauleitung und der
SiGe-Koordinator nehmen keine Lieferung an. Unterkünfte und Aufenthaltsräume für die Freizeit dürfen auf dem Baustellengelände nicht eingerichtet werden.
Eigenwerbung des Auftragnehmers dürfen nur nach ausschließlich schriftlicher Zustimmung seitens des Auftraggebers im Baustellenbereich angebracht bzw.
aufgestellt werden.

7. Baustellenreinigung
Baubegleitend sind anfallender Bauschutt, Sondermüll und Abfälle besonderer Deponierung täglich restlos, ohne besondere Aufforderung und auf Kosten des
Auftragnehmers zu beseitigen. Sollte die Beräumung durch den Auftragnehmer nicht im gewünschten Umfang erfolgen und wird einer besonderen Aufforderung
innerhalb von 1 Kalenderwoche nicht Folge geleistet, ist der Auftraggeber berechtigt, Dritte mit der Beräumung und Herstellung von Ordnung und Sauberkeit auf Kosten des Auftragnehmers zu beauftragen.

8. Abnahme
Es wird eine förmliche Abnahme nach VOB vereinbart

Nach Fertigstellung seiner Leistung und bei Abnahme hat der Auftragnehmer folgende Unterlagen schriftlich, in 2-facher Ausfertigung und digital, zu übergeben:
- Fachunternehmererklärung
- Entsorgungsnachweise
- Produktdatenblätter
- Zulassungen
- Übereinstimmungsnachweise
- Dokumentationen/ Nachweise gemäß LV
- Bautagebuch.

9. Besondere Erschwernisse
Bei allen Arbeiten sind Beschädigungen des verbleibenden Bestandes unbedingt zu vermeiden. Bei Schäden haftet der Verursacher.

10. Zusätzliche Unterlagen
Dem Bieter werden folgende Unterlagen zur Verfügung gestellt:
- Baugrundgutachten (05/2025)
- Baustoffuntersuchung (12/2024)
- Brandschutznachweis (08/2025)
- Holzschutzgutachten (08/2025)
- Bestandsdokumentation Denkmalschutz (07/2025)
- Ausführungsplanung (04/2026)
- Lageplan (04/2026)
- Baugenehmigung mit Aktenzeichen 60.3-00765/25 (09/2025)

11. Qualifikationsnachweis
Der Bieter hat mit Abgabe des Angebotes nachzuweisen, dass er über die notwendigen Voraussetzungen zur Durchführung der ausgeschriebenen Leistungen verfügt.

12. Eigenüberwachung
Der Bieter ist verpflichtet, während der gesamten Dauer der Sanierungs- und Instandsetzungsarbeiten laufend Eigenüberwachungen durchzuführen. Dies bezieht sich auf die Kontrolle des Untergrundes, des einzusetzenden Materials und der Witterungsbedingungen. Die Ergebnisse der Eigenüberwachungen sind in einem Bautagebuch festzuhalten.

13. Abrechnung/Unterlagen
Für die Abrechnung werden aus der VOB folgende DINs inkl. Kommentare  zugrunde gelegt:
- ATV DIN 18 299 Allgemeine Regelungen für Bauarbeiten
  jeder Art
- ATV DIN 18 330 Maurerarbeiten
- ATV DIN 18 334 Zimmer- und Holzbauarbeiten
- ATV DIN 18 336 Abdichtungsarbeiten
- ATV DIN 18 338 Dachdeckungs- und Dachabdichtungsarbeiten
- ATV DIN 18 339 Klempnerarbeiten
- ATV DIN 18 350 Putz- und Stuckarbeiten
- ATV DIN 18 351 Fassadenarbeiten
- ATV DIN 18 363 Maler- und Lackierarbeiten
- ATV DIN 18 365 Bodenbelagarbeiten

Die vorgenannten Bedingungen werden zusammen mit den nachfolgend aufgeführten Vorgaben und ZTV Vertragsbestandteil und sind in den angebotenen
Einheitspreisen zu berücksichtigen.

14. Bemerkungen zu den Ausschreibungstexten
Die Bauarbeiten werden nur zusammen an einen Bieter beauftragt, der
bei Bedarf Nachauftragnehmer in Anspruch nehmen darf. Der Bauherr behält sich das Recht vor, Leistungsanteile teilweise oder vollständig aus der Beauftragung auszuschließen.
Das Leistungsverzeichnis ist keine Bestellunterlage. Maßgebend sind die aus den Plänen und auf der Baustelle ermittelbaren Mengen und Leistungen.
Die Ausführungen des Leistungsverzeichnisses sind bei der Angebotsbearbeitung genau zu  beachten. Zur Angebotsaufklärung darf die Baustelle, nach Anmeldung, besichtigt werden.  Der Erhalt weiterer Informationen und die Einsichtnahme in Pläne und technische Unterlagen sind beim Bauherren möglich.
Die Angabe von Fabrikaten bei Baustoffen und Ausrüstungen dient der
Qualitätsfestlegung. Falls die Anmerkung "oder gleichwertig" vorgefunden wird, dürfen Baustoffe oder Ausrüstungen geändert oder variiert werden, sofern sämtliche geforderten Funktions- und Qualitätsparameter eingehalten werden.
Es ist zu sichern, dass nur zugelassene,  Baumuster geprüfte und eindeutig gekennzeichnete Baustoffe und Ausrüstungen angeboten werden.

[ x ] Nebenangebote sind nicht zulässig
[  ] Nebenangebote sind zulässig jedoch,
  sind bei Änderungen von Baustoffen, Ausrüstungen oder des technischen
  Grundkonzeptes darf im Ausnahmefall ein "Nebenangebot" unterbreitet
  werden, das jedoch detailliert Auskunft über technische und wirtschaftliche
  Parameter geben muss. Erläuternde Prospekte, technische Datenblätter,
  Zeichnungen usw. müssen dem Nebenangebot hinzuzufügt werden.

Der Einheitspreis (EP) beinhaltet immer die Preisanteile Material und
Lohn.
Unter Material wird die komplette betriebsfertige Lieferung des
beschriebenen Werks verstanden. Klein- und Nebenmaterialien, die zum
kompletten Werk offensichtlich und zwingend benötigt werden sind mit
einzurechnen, auch wenn sie im Leistungsverzeichnis nicht in jedem Fall
ausdrücklich beschrieben sind.
Unter Lohn wird die komplette betriebsfertige Herstellung des
beschriebenen Werkes auf der Baustelle durch Facharbeiter und Helfer
unter Anleitung eines erfahrenen und qualifizierten bauleitenden
Bauwerkers, Meisters oder Ingenieurs verstanden. Hierzu gehört auch die
gründliche Einweisung des Nutzers durch erfahrene Fachkräfte. Dazu
gehören auch Kosten für Fracht, Verpackung, An- und Abfuhr aller Abbruch
und Baumaterialien, Geräte, Werkzeuge usw. bis zum Verwendungsort und
zurück. Außerdem sind alle Bürokosten, Spesen und sonstigen Kosten zu
berücksichtigen.
Wahlpositionen sind Alternativpositionen die anstatt  einer vorgegebenen
Grundposition anzubieten sind. Die technische Aussage dieser Position
kann hierbei im LV vorgegeben oder aber vom Bieter formuliert werden.
Die Inanspruchnahme bleibt dem Bauherrn vorbehalten. Mit der
Alternativposition muss  immer auch die ausgeschriebene Grundposition
angeboten werden.
Alternativpositionen werden nur mit dem Einheitspreis (EP) angeboten.
Sie werden nicht in die Angebotssumme eingerechnet.

15. Leistungsabgrenzung
15.1 Losaufteilung
- die Baumaßnahme wird in folgende Lose aufgeteilt:
 Los 23  Erdarbeiten, Archäologische Baubegleitung
 Los 24  Rohbau/ Abriss
 Los 25  Gerüstbau
 Los 26  Zimmermannarbeiten
 Los 27  Dachdecker/ Dachklempner
 Los 28  Fenster/ Türen
 Los 29  Tischlerarbeiten
 Los 30  Estrich
 Los 31  Trockenbau
 Los 32  Fliesen
 Los 33  Malerarbeiten/ Bodenlegerarbeiten
 Los 34  Fassadenreinigung
 Los 35  Baureinigung
 Los 36  Außenanlagen
 Los 37  Heizung/ Lüftung/ Sanitär
 Los 38  Elektro

Eine Abstimmung der einzelnen Lose, auf der Baustelle, erfolgt über die Bauleitung, ablaufbedingte Absprachen der Gewerke untereinander sind direkt auf
der Baustelle zu organisieren. Es wird eine gegenseitige Unterstützung zum  reibungslosen Bauablauf als zwingend erforderlich angesehen.

15.2 Leistungen Auftragnehmer
- die Einholung einer verkehrsrechtlichen Anordnung zur teilweisen Sperrung
  und für den Baustellentransport oder ähnlichen
- alle Leistungen, Anforderungen und Auflagen anhand der zur Verfügung
  gestellten Unterlagen
- Gewährleistungspflicht von 5 Jahren
- Stellung eines verantwortlichen Bauleiters für die gesamte Dauer der Bauzeit
  bis zur Abnahme
- Übernahme aller Pflichten, die den Auftraggeber nach der
  Baustellenverordnung treffen
- ein Ablaufplan, der alle Leistungen beinhaltet, ist unter Einbeziehung der
  gesetzlichen Sicherheitsbestimmungen, der Bauleitung vor Baubeginn
  vorzulegen
- Baubeschilderung gemäß den Vorgaben des AG und den zuständigen
  Behörden
- Teilnahme an allen Baubesprechungen
- Führung von Bautageberichten und wöchentliche Vorlage an AG
- zweifache komplette Dokumentation nach mängelfreier Endabnahme an den
  AG
- wenn und soweit Schäden an Rechtsgüter Dritter drohen: Einleitung und
  Durchführung aller erforderlichen Maßnahmen der Beweissicherung, ggf
  einschließlich Durchführung eines selbstständigen Beweisverfahrens
- Werkstattzeichungen, Montagepläne, sowie technische Bearbeitung und
  eigenverantwortliche Überwachung der Fertigung und Montage
- Übergabe aller Lieferscheine und Nachweise der eingesetzten Materialien
  mit der Schlußrechnung
- notwendige Absperrungen der anliegenden Straße und des Fußweges
  sind mit einzukalkulieren

15.3 Leistungen Auftraggeber
- baubehördliche Gebühren
- die Medienanträge werden durch den AG gestellt
- die Ausführungsplanung kann bei Bedarf auch in Dateiform übermittelt werden

16. Angebotsunterlagen
Die Angebotsunterlagen können anonym heruntergeladen werden. Es wird Bietern dennoch empfohlen, sich für das Projekt auf dem Vergabemarktplatz Brandenburg freischalten zu lassen.
Enthalten Planungsunterlagen/ Leistungsbeschreibungen nach Auffassung des Bieters Unklarheiten oder ergeben sich im Zuge der Angebotsbearbeitung Fragen, so sind diese elektronisch über den Vergabemarktplatz Brandenburg an den
Auftraggeber heranzutragen. Die Beantwortung erfolgt ebenfalls nur elektronisch über den Vergabemarktplatz Brandenburg. Eventuelle Antworten des  Auftraggebers  sind zwingend bei der Angebotsbearbeitung zu beachten,
ansonsten erfolgt ein Angebotsausschluss.

## 26 Zimmermannsarbeiten
Datum: 08.07.2026

*Hinweis: Zimmermannsarbeiten*
PROJEKT: Sanierung/Umbau des denkmalgeschützten  Schulkomplexes Zerkwitz
  Hauptstraße 15
  03222 Lübbenau/ Spreewald OT Zerkwitz

BAUABSCHNITT:
 [ x ] 1. BA Errichtung eines multifunktionalen
  Gemeindezentrums (Ziegelbau und
  Haustechnikräume Fachwerkbau)

 [ x ] 2. BA Sanierung Fachwerkbau und
  Errichtung Außenanlagen

LOS 26:  Zimmermannarbeiten

SUBMISSION:

AUSFÜHRUNGSZEIT:  38.KW - 48.KW

AUFTRAGGEBER:
  Stadt Lübbenau/Spreewald
  Kirchplatz 01
  03222 Lübbenau/Spreewald

*Hinweis: Hinweise zur Prüfbereicht*
Der Ausschreibung liegt als Vertragsbestandteil der folgende Prüfbericht bei:

Prüfbericht Nr. 25/12/30 vom 05.08.2025
vom Ing.-Büro für Bauforschung und Denkmalpflege Axel Schulze
Begutachtung des holzschutztechnischen Istzustandes der Dachkonstruktionen und Fachwerkhölzer der "Alten Schule" in Zerwitz sowie Vorschläge zur weiteren holzschutztechnischen Vorgehensweise im Zuge von Sanierungsarbeiten.

Der Prüfbericht ist als Anlage der Vergabeunterlagen beigefügt.

Alle dort dargestellten Schadensbilder, Befundlagen, Schadenskartierungen, Fotos, Maßnahmenskizzen sowie Empfehlungen sind vom Bieter eigenverantwortlich zu berücksichtigen.

Die im Leistungsverzeichnis beschriebenen Maßnahmen beruhen auf den zum Zeitpunkt der Untersuchung sichtbaren und zugänglichen Bauteilen.

Der Auftragnehmer hat sich vor Angebotsabgabe über den tatsächlichen Zustand der Konstruktion zu informieren.

Mit Angebotsabgabe bestätigt der Bieter:
- den Prüfbericht vollständig gelesen zu haben,
- die Befundlage zur Kenntnis genommen zu haben,
- die Besonderheiten des denkmalgeschützten Bestandes
  berücksichtigt zu haben,
- sämtliche Nebenleistungen gemäß DIN 18334 in die
  Einheitspreise eingerechnet zu haben.

Verdeckte Schäden können trotz Untersuchung nicht ausgeschlossen werden.
Für nach Freilegung festgestellte zusätzliche Schäden sind Eventualpositionen vorgesehen.

Weitere Informationen und Hinweise:
1. Bestandsschutz
Es handelt sich um ein denkmalgeschütztes Gebäude.
Die vorhandene historische Bausubstanz ist größtmöglich zu erhalten. Austauschmaßnahmen sind auf das technisch notwendige Maß zu beschränken.
2. Holzarten
Neue Hölzer sind in Holzart, Festigkeitsklasse und Oberflächenstruktur dem Bestand anzupassen.
Holzart: gemäß Bestandsbefund und Freigabe AG.
3. Holzfeuchte
Einzubauende Hölzer:
u ≤ 20 %
4. Holzverbindungen
Historische Verbindungen sind soweit möglich zu erhalten.
Neu herzustellende Verbindungen:
- Zapfen
- Blattungen
- Versätze
- Schäftungen
nach historischem Vorbild.
Verdeckte Stahlverbinder nur nach statischer Anordnung oder in Absprache.
5. Hilfsabfangungen
Alle erforderlichen Abfangungen, Aussteifungen und Sicherungen sind Nebenleistungen und in die Einheitspreise einzukalkulieren.
6. Aufmaß
Abrechnung nach tatsächlichem Aufmaß.
7. Abstimmung
Alle Eingriffe an historischen Traggliedern sind vor Ausführung mit:
- Bauleitung/ Bauherren
- Tragwerksplaner
- Denkmalpflege
abzustimmen.

*Hinweis: Hinweis zum Restaurierungs- und Sanierungskonzept*
Das den Ausschreibungsunterlagen beigefügte Dokument
„Restaurierungs- und Sanierungskonzept – Denkmalgerechte Instandsetzung der Holztragwerke und Fachwerkkonstruktionen der Alten Schule Zerkwitz – Technische Vorbemerkungen zur Ausführung der Zimmerer- und Holzbauarbeiten“

ist wesentlicher Bestandteil der Ausschreibungs- und Vertragsunterlagen.

Das Restaurierungs- und Sanierungskonzept ergänzt das Leistungsverzeichnis hinsichtlich der technischen, konstruktiven und denkmalpflegerischen Anforderungen an die Bauausführung und ist vom Auftragnehmer bei der Angebotsbearbeitung sowie während der gesamten Bauausführung uneingeschränkt zu berücksichtigen.
Gemeinsam mit den nachfolgend aufgeführten Unterlagen bildet es die verbindliche Grundlage der ausgeschriebenen Leistungen:
- Leistungsverzeichnis,
- Restaurierungs- und Sanierungskonzept,
- Holzschutztechnisches Gutachten einschließlich sämtlicher
  Schadenskartierungen
- Ausführungspläne,
- Tragwerksplanung einschließlich statischer Nachweise,
- Auflagen der Unteren Denkmalschutzbehörde,
- einschlägige DIN-Normen, WTA-Merkblätter sowie die
  Allgemeinen Technischen Vertragsbedingungen der VOB/C
  in der jeweils gültigen Fassung.
- die Baugenehmigung

Die im Restaurierungs- und Sanierungskonzept beschriebenen Grundsätze zur Erhaltung der historischen Bausubstanz, die Anforderungen an Materialien, handwerkliche Ausführung, Reparaturverfahren, Qualitätssicherung sowie Dokumentation gelten ergänzend zu den einzelnen Positionen des Leistungsverzeichnisses und sind Bestandteil der geschuldeten Leistung, auch wenn sie nicht in jeder Einzelposition ausdrücklich wiederholt werden.

Holzschutzgutachten und Schadenskartierung

Das Holzschutztechnische Gutachten einschließlich der Schadenskartierungen dokumentiert den zum Zeitpunkt der Untersuchung festgestellten Zustand der Holzkonstruktionen und bildet die Grundlage der Sanierungsplanung.

Dem Auftragnehmer ist bekannt, dass bei historischen Holzkonstruktionen der endgültige Umfang der erforderlichen Instandsetzungsmaßnahmen erst nach vollständiger Freilegung der Konstruktionen beurteilt werden kann.

Der Auftragnehmer hat deshalb sämtliche Konstruktionen nach Freilegung gemeinsam mit der Bauleitung, dem Tragwerksplaner und den Vertretern der Denkmalpflege zu beurteilen. Abweichungen gegenüber den im Gutachten dokumentierten Schadensbereichen sowie zusätzlich festgestellte Schäden oder konstruktive Besonderheiten sind unverzüglich schriftlich anzuzeigen und vor Ausführung weiterer Arbeiten freigeben zu lassen.

Eigenmächtige Änderungen der vorgesehenen Sanierungsmaßnahmen oder der Austausch historischer Konstruktionsteile ohne vorherige Zustimmung der Bauleitung und der Denkmalpflege sind unzulässig.

Mitwirkungspflicht des Auftragnehmers

Vor Angebotsabgabe hat sich der Auftragnehmer anhand sämtlicher Ausschreibungsunterlagen sowie durch Besichtigung der Baustelle über Art, Umfang und Erschwernisse der ausgeschriebenen Leistungen zu informieren.

Mit Abgabe seines Angebotes bestätigt der Auftragnehmer,
- dass ihm sämtliche Ausschreibungsunterlagen vollständig
  vorgelegen haben,
- dass das Restaurierungs- und Sanierungskonzept
  einschließlich des Holzschutztechnischen Gutachtens
  geprüft wurde,
- dass die beschriebenen technischen und
  denkmalpflegerischen Anforderungen in die Kalkulation
  eingeflossen sind,
- dass die ausgeschriebenen Leistungen unter
  Berücksichtigung der besonderen Anforderungen an ein
  Baudenkmal vollständig angeboten werden.

Nachforderungen aufgrund unzureichender Kenntnis der Ausschreibungsunterlagen oder der örtlichen Verhältnisse können hieraus grundsätzlich nicht abgeleitet werden.

Denkmalpflegerische Zielsetzung

Sämtliche Arbeiten sind unter Beachtung der anerkannten Regeln der Technik sowie der Grundsätze der Baudenkmalpflege auszuführen.
Es gelten insbesondere folgende Restaurierungsgrundsätze:
- Erhaltung der historischen Originalsubstanz hat Vorrang vor
  deren Erneuerung.
- Reparatur historischer Bauteile hat Vorrang vor Austausch.
- Eingriffe sind auf das technisch notwendige Mindestmaß zu
  beschränken.
- Historische Zimmermannsverbindungen, Abbundzeichen,
  Werkzeugspuren und Bearbeitungsmerkmale sind zu
  erhalten und während der Bauausführung zu schützen.
- Ergänzungen und Erneuerungen sind handwerklich,
  konstruktiv und materialgerecht auszuführen und dauerhaft
  vom historischen Bestand unterscheidbar zu dokumentieren.
- Sämtliche Eingriffe sind fortlaufend fotografisch zu
  dokumentieren.

*Hinweis: Bieterabfrage*
Der Bieter hat dem Angebot beizulegen:

1)
Mindestens drei Referenzprojekte Denkmalpflege/ Zimmererarbeiten innerhalb der letzten fünf Jahre.

1: '_____________________________________________'
2: '_____________________________________________'
3: '_____________________________________________'

2)
Benennung des verantwortlichen Bauleiters.

Name: '_________________________________________'

3)
Benennung des verantwortlichen Zimmerermeisters.

Name: '_________________________________________'

4)
Bestätigung:
'□ Prüfbericht gelesen'
'□ Restaurierungs- und Sanierungskonzept gelesen'
'□ Leistungsumfang verstanden'
'□ Nebenleistungen berücksichtigt'

### Titel 1 Baustelleneinrichtung

**1.1 Baustelleneinrichtung**
Einrichten, vorhalten und räumen der Baustelleneinrichtung, die für die Leistung des Auftragnehmers erforderlich ist und weiterer Gewerke.
Sämtliche beim Bau anfallenden Nebenarbeiten, die Sicherung gegen unbeabsichtigtes Betreten sowie das Säubern der öffentlichen Verkehrsflächen und der Privatflächen sind Aufgabe des Auftragnehmers und von diesem in diese Pauschale einzukalkulieren.
-  Baustellenunterkunft
Menge: 1,000 Stck
Kostengruppen nach DIN 276-1 2008: 391

**1.2 Vorhalten und Betreiben Mobilkran**
*** Pauschalposition
Rückbau des für die Dachsanierungsarbeiten eingesetzten Mobilkrans nach Abschluss der Hebearbeiten einschließlich aller hierzu erforderlichen Nebenleistungen.

Die Leistung umfasst insbesondere:
- Abrüsten des Mobilkrans,
- Demontage sämtlicher Ausleger- und Ballastkomponenten,
- Verladen aller Kranteile,
- Abtransport von Baustelle,
- Räumen der Kranaufstellfläche,
- Entfernung sämtlicher temporärer Lastverteilungsplatten,
  Unterlegmaterialien und Hilfskonstruktionen,
- Beseitigung aller durch die Kranstellung entstandenen
  Verschmutzungen,
- sämtliche erforderlichen Verkehrs- und
  Sicherungsmaßnahmen bis zur vollständigen Räumung der
  Baustelle,
- einschließlich aller Nebenleistungen gemäß DIN 18334 und
  VOB/C.

Der Rückbau ist mit der Bauleitung abzustimmen und darf erst nach Freigabe erfolgen.
Menge: 1,000 Psch
Kostengruppen nach DIN 276-1 2008: 391

**1.3 Rückbau und Abtransport Mobilkran**
*** Pauschalposition
Vorhalten und Betreiben eines Mobilkrans für sämtliche Hebearbeiten im Zuge des Rückbaus, der zimmermannsmäßigen Sanierung sowie der Wiedermontage der Dachtragwerke der Bauabschnitte 1 und 2.

Die Leistung umfasst insbesondere:
- An- und Abtransport des Mobilkrans,
- Auf- und Abrüsten einschließlich aller erforderlichen
  Hilfseinrichtungen,
- sämtliche Krankosten einschließlich Rüstzeiten,
  Umsetzvorgängen und Standzeiten entsprechend dem
  tatsächlichen Bauablauf,
- Gestellung des erforderlichen Bedienpersonals,
- Bereitstellung eines Mobilkrans mit ausreichender
  Tragfähigkeit entsprechend den größten zu hebenden
  Lasten der Dachkonstruktion,
- Ausladung bis ca. 25,00 m,
- Hakenhöhe bis mindestens ca. 14,00 m über
  Geländeoberkante,
- Durchführung sämtlicher Hebevorgänge für den Rückbau
  der vorhandenen Dachkonstruktionen, den Transport der
  auszubauenden sowie wiederzuverwendenden Holzteile,
  den Einbau neuer Konstruktionsteile sowie die Montage der
  instand gesetzten Dachtragwerke,
- mehrmaliges Umsetzen des Krans auf der Baustelle, soweit
  für den Bauablauf erforderlich,
- Abstimmung der Kraneinsätze mit der Bauleitung und den
  ausführenden Gewerken.
- Die Kranaufstellung ist ausschließlich im Hofbereich
  zulässig.
- Der Schwenkbereich ist so einzurichten, dass
  Beeinträchtigungen der angrenzenden Grundstücke auf das
  unvermeidbare Maß beschränkt werden. Erforderliche
  Schwenkbegrenzungen sind einzurichten.

Die Leistung umfasst ferner:
- erforderliche Absperr- und Sicherungsmaßnahmen
- Prüfung der Aufstellflächen einschließlich erforderlicher
  Lastverteilungsmaßnahmen,
- sämtliche Nebenleistungen gemäß VOB/C.
- Die Standzeit des Mobilkrans ist entsprechend dem
  tatsächlichen Baufortschritt für beide Bauabschnitte
  vollständig in den Einheitspreis einzukalkulieren.
Menge: 1,000 Psch
Kostengruppen nach DIN 276-1 2008: 391

### Titel 2 Dacheindeckung entfernen - 1.BA

**2.1 Vorhandene Deckung abbrechen**
Vorhandene Deckung abbrechen (Betondachstein, Bieberschwanz), teils vermörtelt verlegt.
- einschließlich der vorhandenen Dachlattung entfernen
Der Schutt wird Eigentum des Auftragnehmers
und ist entsprechend den behördlichen Auflage
zu deponieren. Eine Deponiebescheinigung ist
der Bauleitung beizubringen.
- einschl. aller First und Gratsteine
- Dachstuhlkonstruktion Pfettendach mit Sparrenabstand
  ca. 95 cm
- Satteldach mit außermittig angeordneter Satteldachgaube
  und Schildgiebel
- Holz Abfallschlüsselnummer 17 02 04*
- nach Altholzverodnung AIV
- Traufhöhe ca. 8,20 m über OK-Gelände
Menge: 232,000 m2
Kostengruppen nach DIN 276-1 2008: 394

**2.2 alte Dachrinnen entfernen**
Rinne + Fallrohre aufnehmen und entsorgen.
- alte Zinkrinne + Halterungen
- einschl. Einhangblech und Haken
Menge: 32,000 m
Kostengruppen nach DIN 276-1 2008: 394

**2.3 Dachausstiegsfenster entsorgen**
Dachausstiegsfenster demontieren und fachgerecht entsorgen.
- Abmessungen ca. 60 x 60 cm
- im Spitzbodenbereich
- Ausstieg für Schornsteinfeger
Menge: 4,000 Stck
Kostengruppen nach DIN 276-1 2008: 394

**2.4 Laufsteganlage demontieren**
Laufsteganlage vom First zum Schornstein demontieren und entsorgen.
- Länge entlang First zu allen Schornsteinen
- Breite ca. 20 cm
- Stahlgestell + Gitterrost
- auch Trittbereich am Schornstein, mit Holzbohle
Menge: 6,000 m
Kostengruppen nach DIN 276-1 2008: 394

**2.5 Schornsteineinfassung demontieren**
Schornsteineinfassung demontieren und entsorgen.
- Abmessungen ca. 0,50 x 0,50  m
Menge: 3,000 St
Kostengruppen nach DIN 276-1 2008: 394

**2.6 Wandanschlußbleche, Kehle demontieren**
Wandanschlußblech und Kehlbleche in unterschiedlichen Breiten demontieren und entsorgen.
- Zinkblech
- einschl. Komprieband und Abdichtungen
- Breite ca. 15 bis 60 cm
Menge: 6,000 m
Kostengruppen nach DIN 276-1 2008: 394

**2.7 Regenschutzbahn / Notabdichtung**
Während der Baumaßnahme ist die Dachfläche komplett gegen Witterungseinflüsse zu schützen.
- Abdeckung mit Schutzbahn nach Wahl des AN
- Ableitung von Regenwasser sichern
- Holzbalkendecken schützen
- bis zur Neueindeckung vorhalten und Fehlstellen erneuern
Menge: 232,000 m2
Kostengruppen nach DIN 276-1 2008: 363

**2.8 Bestehende Dachlattung rückbauen und entsorgen**
Rückbau der vorhandenen Dachlattung einschließlich Konterlattung im Zuge der Freilegung des historischen Dachtragwerkes.

Die Dachlattung ist nach vollständiger Aufnahme der Dacheindeckung abschnittsweise und unter Berücksichtigung der Standsicherheit der Dachkonstruktion auszubauen. Die Arbeiten sind so auszuführen, dass Beschädigungen an den historischen Sparren, Pfetten, Kehlbalken sowie sonstigen erhaltenswerten Holzkonstruktionen vermieden werden.

Vorhandene Befestigungsmittel (Nägel, Schrauben, Klammern oder vergleichbare Verbindungsmittel) sind vollständig zu entfernen. Beschädigungen an der Holzkonstruktion infolge des Rückbaus sind zu vermeiden und gegebenenfalls auf Kosten des Auftragnehmers instand zu setzen.

Ausgebautes Material ist aufzunehmen, von der Baustelle zu entfernen und entsprechend den geltenden abfallrechtlichen Bestimmungen fachgerecht zu entsorgen, soweit keine anderweitige Anordnung der Bauleitung erfolgt.

Die Leistung umfasst insbesondere:
- Lösen und Rückbau der Dachlattung einschließlich
  Konterlattung,
- Entfernen sämtlicher Befestigungsmittel,
- Sortieren und Verladen des Ausbau- und Abbruchmaterials,
- Transport innerhalb der Baustelle,
- fachgerechte Entsorgung,
- Reinigung der freigelegten Sparrenoberseiten,
- sämtliche erforderlichen Nebenleistungen.

Die Arbeiten sind abschnittsweise entsprechend dem Bauablauf und in Abstimmung mit den Zimmererarbeiten auszuführen.
Menge: 232,000 m2

**2.9 Satteldachgaube in Teilen abbrechen**
Dachgaube einschließlich aller konstruktiven und nichttragenden Bauteile vollständig zurückbauen.

- Schutz angrenzender Bauteile vor Beschädigungen.
- Demontage und Ausbau der vorhandenen Fenster
  einschließlich Rahmen, Beschläge und Verglasung.
- Rückbau der Außenbekleidung der Gaubenwangen und der
  Gaubenstirnseite.
- Überprüfung der Holzunterkonstruktion einschließlich
  Ständer, Riegel, Schwellen, Sparrenwechsel,
  Pfettenanschlüsse, Aussteifungen und sonstiger
  Verbindungsmittel
--> Gaube nicht abbreißen, eventuelle Ausbesserungen/
  Instandsetzungen erfolgen in gesonderter Position

- Ausbau eventuell vorhandener Dämmstoffe,
  Dampfbremsen, Schalungen
- Innenbekleidungen werden durch Los 24 Rohbau/ Abriss
  zurück gebaut
- Sortenreine Trennung der anfallenden Materialien.
  Verladen, Transport und ordnungsgemäße Entsorgung aller
  ausgebauten Stoffe entsprechend den geltenden
  gesetzlichen Vorschriften.
- Säubern der Arbeitsbereiche.

Die vorhandene Dacheindeckung im Bereich der Gaube wurde bereits bauseits entfernt und ist nicht Bestandteil dieser Position.
Menge: 1,000 St

### Titel 3 Dacheindeckung entfernen - 2.BA

**3.1 Dachfangungeinrichtung zurückbauen**
*** Pauschalposition
Vorhandene provisorische Dachfangungeinrichtung im Traufbereich entlang der Straßenfront (Luckauer Straße) vollständig zurückbauen.
Die Konstruktion besteht aus einer Holzunterkonstruktion, Befestigungsmitteln, Anschlüssen und sonstigen Hilfskonstruktionen.
Sämtliche Bauteile sind schadlos auszubauen, aufzunehmen und von der Baustelle zu entfernen. Alle Materialien sind einer ordnungsgemäßen Entsorgung zuzuführen.
An angrenzenden Bauteilen entstehende Befestigungspunkte sind fachgerecht zu verschließen und Oberflächen in den ursprünglichen Zustand zu versetzen.

Einschließlich aller Nebenleistungen, Arbeitsbühnen, Hebezeuge, Transport- und Entsorgungsleistungen.
Menge: 1,000 Psch

**3.2 Vorhandene Deckung abbrechen**
Vorhandene Deckung abbrechen (Betondachstein, Bieberschwanz), vermörtelt verlegt.
- einschließlich der vorhandenen Dachlattung entfernen
Der Schutt wird Eigentum des Auftragnehmers
und ist entsprechend den behördlichen Auflage
zu deponieren. Eine Deponiebescheinigung ist
der Bauleitung beizubringen.
- einschl. aller First und Gratsteine
- Dachstuhlkonstruktion Pfettendach mit Sparrenabstand
  ca. 95 cm
- Satteldach mit außermittig angeordneter Satteldachgaube
  und Schildgiebel
- Holz Abfallschlüsselnummer 17 02 04*
- nach Altholzverodnung AIV
- Traufhöhe ca. 8,20 m über OK-Gelände
Menge: 330,000 m2
Kostengruppen nach DIN 276-1 2008: 394

**3.3 alte Dachrinnen entfernen**
Rinne + Fallrohre aufnehmen und entsorgen.
- alte Zinkrinne + Halterungen
- einschl. Einhangblech und Haken
Menge: 51,000 m
Kostengruppen nach DIN 276-1 2008: 394

**3.4 Dachausstiegfenster entsorgen**
Dachausstiegsfenster demontieren und fachgerecht entsorgen.
- Abmessungen ca. 60 x 60 cm
- im Spitzbodenbereich
- Ausstieg für Schornsteinfeger
Menge: 2,000 St
Kostengruppen nach DIN 276-1 2008: 394

**3.5 Laufsteganlage demontieren**
Laufsteganlage vom First zum Schornstein demontieren und entsorgen.
- Länge entlang First zu allen Schornsteinen
- Breite ca. 20 cm
- Stahlgestell + Gitterrost
- auch Trittbereich am Schornstein, mit Holzbohle
Menge: 15,000 m
Kostengruppen nach DIN 276-1 2008: 394

**3.6 Schornsteineinfassung demontieren**
Schornsteineinfassung demontieren und entsorgen.
- Abmessungen ca. 0,50 x 0,50  m
Menge: 2,000 St
Kostengruppen nach DIN 276-1 2008: 394

**3.7 Kehlblech demontieren**
Kehlbleche in unterschiedlichen Breiten demontieren und entsorgen.
- Zinkblech
- einschl. Komprieband und Abdichtungen
- Breite ca. 15 bis 60 cm
Menge: 6,000 m
Kostengruppen nach DIN 276-1 2008: 394

**3.8 Regenschutzbahn / Notabdichtung**
Während der Baumaßnahme ist die Dachfläche komplett gegen Witterungseinflüsse zu schützen.
- Abdeckung mit Schutzbahn nach Wahl des AN
- Ableitung von Regenwasser sichern
- Holzbalkendecken schützen
- bis zur Neueindeckung vorhalten und Fehlstellen erneuern
Menge: 330,000 m2
Kostengruppen nach DIN 276-1 2008: 363

**3.9 Bestehende Dachlattung rückbauen und entsorgen**
Rückbau der vorhandenen Dachlattung einschließlich Konterlattung im Zuge der Freilegung des historischen Dachtragwerkes.

Die Dachlattung ist nach vollständiger Aufnahme der Dacheindeckung abschnittsweise und unter Berücksichtigung der Standsicherheit der Dachkonstruktion auszubauen. Die Arbeiten sind so auszuführen, dass Beschädigungen an den historischen Sparren, Pfetten, Kehlbalken sowie sonstigen erhaltenswerten Holzkonstruktionen vermieden werden.

Vorhandene Befestigungsmittel (Nägel, Schrauben, Klammern oder vergleichbare Verbindungsmittel) sind vollständig zu entfernen. Beschädigungen an der Holzkonstruktion infolge des Rückbaus sind zu vermeiden und gegebenenfalls auf Kosten des Auftragnehmers instand zu setzen.

Ausgebautes Material ist aufzunehmen, von der Baustelle zu entfernen und entsprechend den geltenden abfallrechtlichen Bestimmungen fachgerecht zu entsorgen, soweit keine anderweitige Anordnung der Bauleitung erfolgt.

Die Leistung umfasst insbesondere:
- Lösen und Rückbau der Dachlattung einschließlich
  Konterlattung,
- Entfernen sämtlicher Befestigungsmittel,
- Sortieren und Verladen des Ausbau- und Abbruchmaterials,
- Transport innerhalb der Baustelle,
- fachgerechte Entsorgung,
- Reinigung der freigelegten Sparrenoberseiten,
- sämtliche erforderlichen Nebenleistungen.

Die Arbeiten sind abschnittsweise entsprechend dem Bauablauf und in Abstimmung mit den Zimmererarbeiten auszuführen.
Menge: 330,000 m2

**3.10 Fledermausgaube in Teilen abbrechen**
Dachgaube einschließlich aller konstruktiven und nichttragenden Bauteile vollständig zurückbauen.

- Schutz angrenzender Bauteile vor Beschädigungen.
- Demontage und Ausbau der vorhandenen Fenster
  einschließlich Rahmen, Beschläge und Verglasung.
- Rückbau der Außenbekleidung der Gaubenwangen und der
  Gaubenstirnseite.
- Überprüfung der Holzunterkonstruktion einschließlich
  Ständer, Riegel, Schwellen, Sparrenwechsel,
  Pfettenanschlüsse, Aussteifungen und sonstiger
  Verbindungsmittel
--> Gaube nicht abbreißen, eventuelle Ausbesserungen/
  Instandsetzungen erfolgen in gesonderter Position

- Innenbekleidungen werden durch Los 24 Rohbau/ Abriss
  zurück gebaut
- Sortenreine Trennung der anfallenden Materialien.
  Verladen, Transport und ordnungsgemäße Entsorgung aller
  ausgebauten Stoffe entsprechend den geltenden
  gesetzlichen Vorschriften.
- Säubern der Arbeitsbereiche.

Die vorhandene Dacheindeckung im Bereich der Gaube wurde bereits bauseits entfernt und ist nicht Bestandteil dieser Position.
Menge: 1,000 St

### Titel 4 Sanierungsleistungen Dachstuhl und Holzbalkendecke 1.BA

*Hinweis: Allgem. Informationen*
Die in den nachfolgenden Positionen beschriebenen Schadensbilder basieren auf den im Rahmen der Bestandsaufnahme festgestellten sichtbaren Schäden sowie auf teilweise vermuteten, konstruktionsbedingt nicht vollständig einsehbaren Schädigungen.

Im Zuge der Ausführung können weitere, zum Zeitpunkt der Ausschreibung nicht erkennbare Schäden festgestellt werden.
Die angegebenen Holzquerschnitte wurden anhand der zugänglichen Bereiche ermittelt und dienen als Grundlage für die Ausschreibung.
Einzelne Querschnitte können im Bestand geringfügig von den angegebenen Maßen abweichen.

Die in den Folgepositionen aufgeführten Leistungen beziehen sich ausschließlich auf die erforderlichen Abbund- und Zimmererarbeiten einschließlich des passgenauen Einbaus der auszutauschenden bzw. zu ergänzenden Holzkonstruktionen.

Die Lieferung des hierfür benötigten Konstruktionsholzes sowie der erforderlichen Kleineisenteile, Verbindungsmittel und Beschläge erfolgt durch gesonderte Positionen.

*Hinweis: Ausführungshinweise*
Dachverbandshölzer:
- Teilgeschädigte Holzquerschnitte sind auszuwechseln und/
  oder es erfolgt die Entfernung des befallenen Bereiches
  über den sichtbaren Befallsrand in Holzfaserrichtung hinaus
  durch Kappeb hinter Auflager oder Abbeilen der DIN
  68800/4 und Kommentar des nur am Rand
  braunfäulegeschädigten Holzes
- Die Holzquerschnitte die minimal Vermulmungen durch
  Altbefallsherde der Hausbocklarve aufweisen, sind einer
  tragwerksrelevanten Prüfung zu unterziehen
- im 1. BA sind nach enfernung der innenliegenden
  Verkleidung die Schrägdachflächen holzschutztechnisch zu
  kontrollieren
- im 2. BA sind die Sparren nach Rückbau der
  Dacheindeckung holzschutztechnisch zu kontrollieren

Deckenbalken:
- die teilgeschädigten Deckenbalkenköpfe sind freizustemmen
  und gem. Befundungsprotokoll bebeilen/ zu kappen, nach
  statischen Vorgaben zu ersetzen und zu verstärken
- Deckenbalken mit minimalen Querschnittsschwächungen in
  Feldmitte sind bis gesunden Restquerschnitt zu bebeilen
  und wenn erforderlich zu verstärken
- Teilgeschädigte Deckenbalkenköpfe sind mind. 1,0m hinter
  dem Schaden zu kappen und nach statischen Vorgaben zu
  ersetzen und zu verstärken
- Lt. DIN 68800/4 in Verbindung mit dem WTA-Merkblatt
  1-2-05/D sollte eine klare Abgrenzung der
  Behandlungsbereich erfolgen
- Lt. DIN 68800/4 in Verbindung mit dem WTA-Merkblatt
  1-2-05/D sind folgende Maßnahmen notwendig:
 - die befallenen Schüttungen sind mind. 1,5m über
  dem nachgewiesenen Befall zu untersuchen
 - das angrenzende Mauerwerk ist ebenfalls sorgfältig
  auf Pilzdurchwachsungen zu untersuchen
 - die mit Dielung überbauten angrenzenden
  Deckenbalken sind nach Rückbau der Dielung auf
  mögliche verdeckte Schäden zwingend zu
  kontrollieren

Bekleidungen:
- folgende Decken- und Wandbekleidungen werden durch
  Los 24 - Rohbau/ Abriss zuück gebaut:
 - Deckenbeläge Dachgeschoss
 - Dielenboden Dachgeschoss
 - Wandverkleidungen Dachgeschoss
 - Deckenverkleidungen Dachgeschoss

**4.1 BN 14 – Lastverteilerschwelle erneuern**
Gemäß Befundnummer 14 des Prüfberichtes.

- Starke Querschniffsschwächungen vorhanden
- Balkenquerschnitte sind auf ganzer Länge durch neuen
  Holzquerschnitt zu erse†zen
--> Vollständiger Austausch der Lastverteilerschwelle.
- Querschnitt gemäß Bestandsaufmaß.
Menge: 3,000 m

**4.2 BN 15 – Schwelle erneuern**
Gemäß Befundnummer 15 des Prüfberichtes.

- Balkenquerschnitt vorsichtig freilegen
- Schwelle auf ganzer Länge erneuern.
Querschnitt gemäß Bestandsaufmaß.
Menge: 2,000 m

**4.3 BN 15 – Sparrenfuß erneuern**
Gemäß Befundnummer 15 des Prüfberichtes.

- Geschädigten Sparrenfuß vollständig erneuern.
- Bestandsquerschnitt ca. 12,5/18 cm.
Menge: 1,000 St

**4.4 BN 16 – Sparren verstärken**
Gemäß Befundnummer 16 des Prüfberichtes.

- Sparren auf gesamter Länge freilegen
- Bis auf tragfähigen Restquerschnitt bebeilen
- Statische Verstärkung herstellen
- Anzahl laut Prüfbericht: 6 Stück.
- Bestandsquerschnitt ca. 12,5/18 cm.
Menge: 6,000 St

**4.5 BN 17 – Sparren erneuern**
Gemäß Befundnummer 17 des Prüfberichtes.

- Balkenquerschnitte sind auf ganzer Länge durch neuen
  Holzquerschnitt zu ersetzen
--> Vollständiger Austausch des geschädigten Sparrens
- Bestandsquerschnitt ca. 12,5/18 cm
Menge: 1,000 St

**4.6 BN 18 – Kehlsparren erneuern**
Gemäß Befundnummer 18 des Prüfberichtes.

- Holzquerschnitt auf einer Länge von ca. 1,40 m
  fäulegeschädigt, Querschnittsschwächung ca. 30-5O %
- über diesem Querschniff ist die Dachhaut undicht
--> Kehlsparren vollständig ausbauen und durch neuen
  Holzquerschnitt zu ersetzen

Neues Bauteil entsprechend Bestand herstellen.
Querschnitt nach Bestandsaufmaß.
Menge: 1,000 St

**4.7 BN 19 – Sparren prüfen und dokumentieren**
Gemäß Befundnummer 19 des Prüfberichtes.

- Freilegung des Balkenquerschnitts, insbesondere im
  Bereich des Fußpunktes
- Nach Freilegung Durchführung einer statischen und
  konstruktiven Überprüfung des freigelegten Holzquerschnitts
  hinsichtlich Abmessungen, Erhaltungszustand, Tragfähigkeit
- Die Untersuchung ist vollständig zu dokumentieren
  (Eintragung und Kennzeichnung der Untersuchungsstellen
  im Bestandsplan + Fotodokumentation)
Menge: 5,000 St

**4.8 BN 19 – Sparren erneuern**
Gemäß Befundnummer 19 des Prüfberichtes.

- Balkenquerschnitte sind auf ganzer Länge durch neuen
  Holzquerschnitt zu ersetzen
--> Vollständiger Austausch des geschädigten Sparrens
- Bestandsquerschnitt ca. 12,5/18 cm
Menge: 1,000 St

**4.9 BN 20 – Fußpfette erneuern**
Gemäß Befundnummer 20 des Prüfberichtes.

- Sparren mit Fußpfettenquerschnitt statisch nicht verbunden
--> Klaffungen vorhanden
- Fußpfette = starke Vermulmungen
- Fußpfette vollständig ausbauen und erneuern.
- Querschnitt gemäß Bestandsaufmaß.
Menge: 3,500 m

**4.10 BN 20 – Sparren verstärken**
Gemäß Befundnummer 20 des Prüfberichtes.

- Sparren mit Fußpfettenquerschnitt statisch nicht verbunden
--> Klaffungen vorhanden
- Sparren sind bis gesunden Resfquerschnitt zu bebeilen und
  nach statischen Vorgaben zu versfärken.
- Bestandsquerschnitt ca. 12,5/18 cm.
Menge: 3,000 St

**4.11 BN 21 – Sparren und Strebenanschlüsse sanieren**
Gemäß Befundnummer 21 des Prüfberichtes.

- Geschädigte Holzquerschnitte freilegen
- mind. 0,5m hinter Schaden kappen und ersetzen und /oder
  nach statischen Vorgaben verstärken
- Zimmermannsmäßige Ergänzungen und Wiederherstellung
  der Tragfähigkeit.
Menge: 1,000 St

**4.12 BN 22 – Drempelpfette prüfen und dokumentieren**
Gemäß Befundnummer 22 des Prüfberichtes.

- Freilegung des Balkenquerschnitts
- Nach Freilegung Durchführung einer statischen und
  konstruktiven Überprüfung des freigelegten Holzquerschnitts
  hinsichtlich Abmessungen, Erhaltungszustand, Tragfähigkeit
- Die Untersuchung ist vollständig zu dokumentieren
  (Eintragung und Kennzeichnung der Untersuchungsstellen
  im Bestandsplan + Fotodokumentation)
Menge: 18,000 m

**4.13 BN 22 – Drempelpfette erneuern**
Gemäß Befundnummer 22 des Prüfberichtes.

- Balkenquerschnitte sind auf notwendiger Länge durch
  neuen Holzquerschnitt ersetzen
--> Austausch im notwenigen Bereich
- Querschnitt gemäß Bestandsaufmaß.
Menge: 4,000 m

**4.14 BN 23 – Dachverbandshölzer prüfen**
Gemäß Befundnummer 23 des Prüfberichtes.

- Klaffungen vorhanden
- Sfellenweise geringe Fraßspuren durch die
  Hausbocklarve
- Bau†eile sind nach statischen Vorgaben kraffschlüssig
  verschrauben
- Vermulmungen sind zu entfernen und zu verstärken
Menge: 17,000 m

**4.15 BN 23 – Decke ü. DG prüfen**
Gemäß Befundnummer 23 des Prüfberichtes.

- stellenweise minimale Vermulmungen durch Holzbock
  Befall gesichtet
- Freilegung erfolgt durch Los 24
- Bauteile sind nach statischen Vorgaben kraffschlüssig
  verschrauben
Menge: 51,000 m

**4.16 BN DB 11 - Deckenbalkenkopf verstärken**
Gemäß Befundnummer DB_11 des Prüfberichtes.

- Deckenbalkenkopf: mit Braunfäule und Holzbockbefall am
  Kopfende
- Schadensgrad: ca. 20 %
- Sparren und Strebe: Fußende mit  Holzbockbefall und
  Braunfäule
- Decken- und Sparrenbalkenquerschnitt auf gesamter Länge
  freilegen
- Bis auf tragfähigen Restquerschnitt bebeilen
- Statische Verstärkung herstellen
- Bestandsquerschnitt ca. 20/23 cm
Menge: 1,000 St

**4.17 BN DB 12 - Deckenbalkenkopf erneuern**
Gemäß Befundnummer DB_12 des Prüfberichtes.

- Deckenbalkenkopf: mit Braunfäule und Holzbockbefall am
  Kopfende
- Schadensgrad: ca. 50 %
- Sparren und Strebe: Fußende mit  Holzbockbefall und
  Braunfäule
- Deckenbalkenquerschnitt auf gesamter Länge freilegen
- mind. 0,5m hinter Auflager kappen
- Statische Verstärkung herstellen
- Bestandsquerschnitt ca. 20/23 cm
Menge: 1,000 St

**4.18 BN DB 13 - Deckenbalkenkopf erneuern**
Gemäß Befundnummer DB_13 des Prüfberichtes.

- Deckenbalkenkopf: mit Braunfäule und Holzbockbefall am
  Kopfende
- Schadensgrad: ca. 60 %
- Deckenbalkenquerschnitt auf gesamter Länge freilegen
- mind. 1,3m hinter Auflager kappen
- Statische Verstärkung herstellen
- Bestandsquerschnitt ca. 20/23 cm
Menge: 1,000 St

**4.19 BN DB 13 - Fußpfette erneuern**
Gemäß Befundnummer DB_13 des Prüfberichtes.

- Balkenquerschnitte sind auf ganzer Länge durch neuen
  Holzquerschnitt zu ersetzen
- Fußpfette vollständig ausbauen und erneuern.
- Querschnitt gemäß Bestandsaufmaß.
Menge: 3,500 m

**4.20 BN DB 14 - Deckenbalkenkopf verstärken**
Gemäß Befundnummer DB_14 des Prüfberichtes.

- Deckenbalkenkopf: mit Braunfäule und Holzbockbefall am
  Kopfende
- Schadensgrad: ca. 30 %
- Deckenbalkenquerschnitt auf gesamter Länge freilegen
- Bis auf tragfähigen Restquerschnitt bebeilen
- Statische Verstärkung herstellen
- Bestandsquerschnitt ca. 20/23 cm
Menge: 1,000 St

**4.21 BN DB 15 - Deckenbalkenkopf verstärken**
Gemäß Befundnummer DB_15 des Prüfberichtes.

- Deckenbalkenkopf: mit Braunfäule und Holzbockbefall am
  Kopfende
- Schadensgrad: ca. 20 %
- Deckenbalkenquerschnitt auf gesamter Länge freilegen
- Bis auf tragfähigen Restquerschnitt bebeilen
- Statische Verstärkung herstellen
- Bestandsquerschnitt ca. 20/23 cm
Menge: 1,000 St

**4.22 BN DB 17 - Deckenbalkenkopf erneuern**
Gemäß Befundnummer DB_17 des Prüfberichtes.

- Deckenbalkenkopf: mit Braunfäule und Holzbockbefall am
  Kopfende
- Schadensgrad: ca. 100 %
- Deckenbalkenquerschnitt auf gesamter Länge freilegen
- Schadenbefall noch nicht klar erkennbar
- Erneuer des Deckenbalkens in halber Länge kalkulieren
- Bestandsquerschnitt ca. 20/24 cm
Menge: 2,000 St

**4.23 BN DB 19 - Deckenbalkenkopf erneuern**
Gemäß Befundnummer DB_19 des Prüfberichtes.

- Deckenbalkenkopf: mit Braunfäule und Holzbockbefall am
  Kopfende
- Schadensgrad: ca. 100 %
- Deckenbalkenquerschnitt auf gesamter Länge freilegen
- Schadenbefall noch nicht klar erkennbar
- Erneuer des Deckenbalkens in halber Länge kalkulieren
- Bestandsquerschnitt ca. 20/24 cm
Menge: 1,000 St

**4.24 Bauholz Nadelholz liefern**
Liefern von Bauholz aus Nadelholz zur Ausführung sämtlicher Zimmerer- und Restaurierungsarbeiten an den historischen Dach-, Decken- und Fachwerkkonstruktionen entsprechend den Anforderungen des Restaurierungs- und Sanierungskonzeptes, des holzschutztechnischen Gutachtens einschließlich Schadenskartierung sowie der statischen Ausführungsplanung.

Das Bauholz dient insbesondere der Herstellung von:
- Sparren,
- Kehlbalken,
- Bundbalken,
- Pfetten,
- Deckenbalken,
- Ständern,
- Riegeln,
- Streben,
- Vierungen,
- Passhölzern,
- Aufbohlungen,
- Laschen,

Holznägeln aus Nadelholz, sofern nicht anders gefordert.
Es ist ausschließlich gesundes, splintarmes Vollholz der Holzarten Fichte (Picea abies), Tanne (Abies alba) oder Kiefer (Pinus sylvestris) – entsprechend dem vorhandenen Bestand – zu liefern.
Die Hölzer müssen mindestens der Festigkeitsklasse C24 nach DIN EN 338 entsprechen und nach DIN EN 14081 sortiert sein.
Die Holzfeuchte darf zum Zeitpunkt des Einbaus 20 M-% nicht überschreiten.

Sichtbare Ergänzungshölzer sind hinsichtlich Holzart, Faserverlauf, Jahrringbreite, Rohdichte und Oberflächenbearbeitung dem historischen Bestand anzupassen.

Die Leistung umfasst:
- Lieferung,
- Transport,
- Zwischenlagerung,
- Schutz gegen Witterung,
- Verschnitt bis 10 %,
- sämtliche Nebenleistungen.
Menge: 15,000 m3

**4.25 Bauholz Eiche liefern**
*** Bedarfsposition mit GB
Liefern von Bauholz aus Eiche (Quercus spec.) zur Herstellung und Erneuerung konstruktiv hoch beanspruchter Holzbauteile entsprechend den Vorgaben des Restaurierungs- und Sanierungskonzeptes, des holzschutztechnischen Gutachtens und der statischen Ausführungsplanung.

Die Position umfasst insbesondere die Lieferung von Eichenholz für:
- Fachwerkschwellen,
- Schwellenabschnitte,
- konstruktiv hoch beanspruchte Anschlusshölzer,
- Auflagerhölzer,
- Passhölzer im Spritzwasserbereich,
- sonstige Bauteile, soweit im Holzschutzgutachten oder
  durch die Bauleitung gefordert.

Das Holz muss aus dauerhaftem Kernholz der Stieleiche oder Traubeneiche (Quercus robur bzw. Quercus petraea) bestehen.
Es sind ausschließlich kerngetrennte, weitgehend splintfreie Hölzer mit geradem Faserverlauf und geringer Rissbildung zu verwenden.

Die Holzfeuchte darf zum Zeitpunkt des Einbaus 20 M-% nicht überschreiten.
Sämtliche sichtbaren Oberflächen sind sägerau oder handwerklich nachbearbeitet entsprechend dem historischen Bestand herzustellen.

Die Leistung umfasst:
- Lieferung,
- Transport,
- Zwischenlagerung,
- Schutz vor Feuchtigkeit,
- Verschnitt bis 10 %,
- sämtliche Nebenleistungen.
Menge: 1,000 m3

**4.26 Kleineisenteile**
Kleineisenteile für Befestigungen liefern und montieren.
- Winkelelemente, Ankerschrauben, Unterlegscheibe usw.
- Sparren-Pfetten-Anker 2 seitig zwischen Sparren zur
  Mittelpfette aus BSH
Menge: 300,000 kg
Kostengruppen nach DIN 276-1 2008: 361

**4.27 Facharbeiterstunden**
Facharbeiterstunden für unvorhersehbare Ausbesserungsarbeiten am bestehenden Dachstuhl, die im Zuge der Ausführung erforderlich werden und bei der Angebotsabgabe nicht erkennbar bzw. planbar waren, zum Nachweis.
Die Ausführung erfolgt ausschließlich nach vorheriger Rücksprache und Freigabe durch die Bauleitung.

Die erbrachten Leistungen sind durch Tagesberichte zu dokumentieren. Diese sind spätestens innerhalb von 2 Kalendertagen nach Leistungserbringung der Bauleitung zur Gegenzeichnung vorzulegen.
Menge: 16,000 h

**4.28 Helferstunden**
Helferstunden für unvorhersehbare Ausbesserungsarbeiten am bestehenden Dachstuhl, die im Zuge der Ausführung erforderlich werden und bei der Angebotsabgabe nicht erkennbar bzw. planbar waren, zum Nachweis.
Die Ausführung erfolgt ausschließlich nach vorheriger Rücksprache und Freigabe durch die Bauleitung.

Die erbrachten Leistungen sind durch Tagesberichte zu dokumentieren. Diese sind spätestens innerhalb von 2 Kalendertagen nach Leistungserbringung der Bauleitung zur Gegenzeichnung vorzulegen.
Menge: 16,000 h

### Titel 5 Sanierungsleistungen Dachstuhl und Holzbalkendecke 2.BA

**5.1 BN 1 – Stickbalken erneuern**
Gemäß Befundnummer 1 des Prüfberichtes.

- Sfarke Vermulmungen, Verzapfung geschwächf
- Balkenquerschnitte sind auf ganzer Länge durch neuen
  Holzquerschnitt zu erse†zen
Menge: 4,000 m

**5.2 BN 1 – Sparrenfuß erneunern**
Gemäß Befundnummer 1 des Prüfberichtes.

- starke Braunfäule mit Holzbock am Fußende
- der weiterführende Holzquerschnitt weisst auch einen
  Holzbockbefall auf
--> Sparrenfuß allseitig freilegen und ca. 1m ab Fußpunkt
  kappen und mit einer Blattverbindung verstärken/
  erneunern
Menge: 1,000 St

**5.3 BN 2 – Sparren verstärken**
Gemäß Befundnummer 2 des Prüfberichtes.

- der Holzquerschnitt weisst einen Holzbockbefall auf
--> Holzquerschnitt ist zu bebeilen und zu verstärken
Menge: 2,000 St

**5.4 BN 2 – Längsbalken verstärken**
Gemäß Befundnummer 2 des Prüfberichtes.

- der Holzquerschnitt weisst einen Holzbockbefall auf
--> Holzquerschnitt ist zu bebeilen und zu verstärken
Menge: 4,000 m

**5.5 BN 3 – Bundbalken verstärken**
Gemäß Befundnummer 3 des Prüfberichtes.

- der Holzquerschnitt weisst einen Holzbockbefall auf
- Querschnittsschwächung ca. 20%
--> Holzquerschnitt ist zu bebeilen und zu verstärken
Menge: 10,000 m

**5.6 BN 4 – Kehlbalken erneuern**
Gemäß Befundnummer 4 des Prüfberichtes.

- der Holzquerschnitt weisst einen Holzbockbefall auf
- der Holzquerschnitt weisst biotische Schäden durch
  Vermulmungen auf
- Querschnittsschwächung ca. 20%
--> Balkenquerschnitt ist auf ganzer länge zurückzubauen
  und durch neuen Holzquerschnitt auszutauschen
--> Anschlüsse mit Zapfenverbindung herstellen
Menge: 10,000 m

**5.7 BN 5 – Sparrenfuß erneunern**
Gemäß Befundnummer 5 des Prüfberichtes.

- Braunfäule mit Holzbockbefall (inaktiv)
- am Fußende geringe Stichfestigkeit
- Holzfeuchtigkeit [u]=23%
--> Sparrenfuß allseitig freilegen und ca. 1m ab Fußpunkt
  kappen und mit einer Blattverbindung verstärken/
  erneunern
--> Bundbalken an Sparren zimmermannstechnisch
  anschließen
Menge: 1,000 St

**5.8 BN 6 – Sparrenfuß erneunern**
Gemäß Befundnummer 6 des Prüfberichtes.

- Querschnitt am Fuß- und Kopfende fäulegeschädigt
- Querschnittsschwächung: ca. 30%
--> Sparrenfuß allseitig freilegen und ca. 0,3m ab Fußpunkt
  kappen und mit einer Blattverbindung verstärken/
  erneunern
--> Balkenquerschnitt ist zur Austrocknung freizulegen
Menge: 1,000 St

**5.9 BN 6 – Bundbalken erneunern**
Gemäß Befundnummer 6 des Prüfberichtes.

- Querschnitt am Fuß- und Kopfende fäulegeschädigt
- Querschnittsschwächung: ca. 30%
--> Sparrenfuß allseitig freilegen und ca. 0,3m ab Fußpunkt
  kappen und mit einer Blattverbindung verstärken/
  erneunern
--> Balkenquerschnitt ist zur Austrocknung freizulegen
--> Aufschiebling ist zu erneuern
Menge: 4,000 m

**5.10 BN 8 – Kehlsparren verstärken**
Gemäß Befundnummer 8 des Prüfberichtes.

- Holzquerschnitt mit minimalen Holzabbauraten durch
  Vermulmungen und Würfelbruch
- Holzfeuchtigkeit: gem. ca. 20%
--> Kehlsparrenbalkenquerschnitt auf gesamter Länge
  freilegen und bis auf tragfähigen Restquerschnitt bebeilen
  und zu verstärken
--> bei zu geringem Querschnitt ist der Holzquerschnitt
  komplett zu ersetzen
Menge: 5,000 m

**5.11 BN 9 – Längsbalken erneuern**
Gemäß Befundnummer 9 des Prüfberichtes.

- der Holzquerschnitt weisst einen Holzbockbefall auf und ist
  gebrochen
--> Balkenquerschnitt ist auf ganzer länge zurückzubauen
  und durch neuen Holzquerschnitt auszutauschen
Menge: 9,000 m

**5.12 BN 10 – Bundbalken verstärken**
Gemäß Befundnummer 10 des Prüfberichtes.

- der Holzquerschnitt weisst starke Vermulmungen im Splint
  auf
- Querschnittsschwächung ca. 15-20%
--> Holzquerschnitt ist zu bebeilen und zu verstärken
Menge: 5,000 m

**5.13 BN 11 – Sparrenfuß erneunern**
Gemäß Befundnummer 11 des Prüfberichtes.

- Querschnitt fäulegeschädigt
--> Sparrenfuß allseitig freilegen und ca. 0,5m ab letzen
  Befall kappen und mit einer Blattverbindung verstärken/
  erneunern
Menge: 1,000 St

**5.14 BN 11 – Stickbalken erneuern**
Gemäß Befundnummer 11 des Prüfberichtes.

- Querschnitt fäulegeschädigt
- Balkenquerschnitte sind auf ganzer Länge durch neuen
  Holzquerschnitt zu ersetzen
Menge: 2,000 m

**5.15 BN 12 – Längsbalken verstärken**
Gemäß Befundnummer 12 des Prüfberichtes.

- Biotische Schäden durch würfelarfige Braunfäule und
  Vermulmungen (Holzbockbefall) vorhanden
--> Holzquerschnitt ist auf ganzer Länge durch neuen
  Holzquerschnitt zu ersetzen
Menge: 4,000 m

**5.16 BN DB 01 - Deckenbalkenkopf erneuern**
Gemäß Befundnummer DB_01 des Prüfberichtes.

- Kopfende bis Fachwerkwand freilegen
- Deckenbalkenkopf: mit Braunfäule und Bunten Nagekäfer
  befallen
- Schadensgrad: unbestimmt
- mind. 0,3m hinter Schaden kappen und mit einer
  Blattverbindung verstärken
- Bestandsquerschnitt ca. 20/23 cm
Menge: 1,000 St

**5.17 BN DB 02 - Deckenbalkenkopf verstärken**
Gemäß Befundnummer DB_02 des Prüfberichtes.

- Deckenbalkenkopf: leichter Holzbockbefall
- Decken- und Sparrenbalkenquerschnitt freilegen
- Bis auf tragfähigen Restquerschnitt bebeilen
- Statische Verstärkung herstellen
- Bestandsquerschnitt ca. 20/23 cm
Menge: 1,000 St

**5.18 BN DB 03 - Deckenbalkenfeld verstärken**
Gemäß Befundnummer DB_03 des Prüfberichtes.

- Deckenbalkenfeld: Frische Schäden durch Braunfäule und
  Holzbockbefall und Bunten Nagekäfer
- Deckenbalkenquerschnitt freilegen
- Trempelwand zurückbauen
- Bis auf tragfähigen Restquerschnitt bebeilen
- Statische Verstärkung herstellen
- Bestandsquerschnitt ca. 20/23 cm
Menge: 1,000 St

**5.19 BN DB 04 - Deckenbalkenfeld verstärken**
Gemäß Befundnummer DB_04 des Prüfberichtes.

- Deckenbalkenfeld: Frische Schäden durch Braunfäule und
  Holzbockbefall und Bunten Nagekäfer
- Deckenbalkenquerschnitt freilegen
- Trempelwand zurückbauen
- Bis auf tragfähigen Restquerschnitt bebeilen
- Statische Verstärkung herstellen
- Bestandsquerschnitt ca. 20/23 cm
Menge: 1,000 St

**5.20 BN DB 05 - Deckenbalkenkopf kontrollieren**
Gemäß Befundnummer DB_05 des Prüfberichtes.

- Kopfende bis Fachwerkwand freilegen
- Deckenbalkenkopf: leichte Schwächungen durch
  Holzbockbefall vorhanden
- Schadensgrad: leicht
- statische Kontrolle notwendig
- Bestandsquerschnitt ca. 20/23 cm
Menge: 2,000 St

**5.21 BN DB 06 - Deckenbalkenkopf erneuern**
Gemäß Befundnummer DB_06 des Prüfberichtes.

- Kopfende bis Fachwerkwand freilegen
- Deckenbalkenkopf und Fachwerkwand: mit Fäule
  befallen
- Schadensgrad: nicht bestimmbar! Einschätzung: hoch
- mind. 0,5m hinter Schaden kappen und mit einer
  Blattverbindung verstärken
- Bestandsquerschnitt ca. 20/23 cm

Beachte:
Um die genauen Rückschnittslängen zu bestimmen, sind weitere Freilegungen im Zuge der Sanierungsmaßnahmen notwendig. Die neben den Deckenbalken vorhandenen Deckenbalken und Wechselhölzer der Treppe sind holzschutztechnisch zu prüfen.
Menge: 1,000 St

**5.22 BN DB 07 - Fachwerkstütze erneuern**
Gemäß Befundnummer DB_07 des Prüfberichtes.

- Fachwerkwand freilegen
- Fachwerkstütze: Altbefallherde durch Vermulmungen
- Schadensgrad: hoch!
- Bauteil ist komplett zu erneuern
- Deckenbalken sind mit frei zulegen und zu überprüfen
- Bestandsquerschnitt ca. 20/23 cm
Menge: 2,000 St

**5.23 BN DB 08 - Deckenbalkenkopf erneuern**
Gemäß Befundnummer DB_08 des Prüfberichtes.

- Fachwerkwand freilegen
- Fachwerkstütze: mit Braunfäule und Bunten Nagekäfer
  befallen + Befallsherde des Echten Hausschwamm
  vorhanden
- Schadensgrad: hoch!
- mind. 1,0m hinter letzten Schaden kappen und
  Zimmermannstechnisch verstärken
- Maßnahmen nach DIN 68 800-4
- Bestandsquerschnitt ca. 20/23 cm
Menge: 1,000 St

**5.24 BN DB 08 - Fachwerkständer erneuern**
Gemäß Befundnummer DB_08 des Prüfberichtes.

- Fachwerkwand freilegen
- Fachwerkstütze: mit Braunfäule und Bunten Nagekäfer
  befallen + Befallsherde des Echten Hausschwamm
  vorhanden
- Schadensgrad: hoch!
- Maßnahmen nach DIN 68 800-4
- Fachwerkständer ist durch neuen Holzquerschnitt zu
  ersetzen
- Bestandsquerschnitt ca. 20/23 cm
Menge: 1,000 St

**5.25 BN DB 10 - Deckenbalkenkopf kontrollieren**
Gemäß Befundnummer DB_10 des Prüfberichtes.

- Deckenbalkenkopf: offene Fuge zwischen
  Deckenbalkenkopf und Fachwerkstütze vorhanden
- statische Kontrolle notwendig
- Bestandsquerschnitt ca. 20/23 cm
Menge: 2,000 St

**5.26 Bauholz Nadelholz liefern**
Liefern von Bauholz aus Nadelholz zur Ausführung sämtlicher Zimmerer- und Restaurierungsarbeiten an den historischen Dach-, Decken- und Fachwerkkonstruktionen entsprechend den Anforderungen des Restaurierungs- und Sanierungskonzeptes, des holzschutztechnischen Gutachtens einschließlich Schadenskartierung sowie der statischen Ausführungsplanung.

Das Bauholz dient insbesondere der Herstellung von:
- Sparren,
- Kehlbalken,
- Bundbalken,
- Pfetten,
- Deckenbalken,
- Ständern,
- Riegeln,
- Streben,
- Vierungen,
- Passhölzern,
- Aufbohlungen,
- Laschen,

Holznägeln aus Nadelholz, sofern nicht anders gefordert.
Es ist ausschließlich gesundes, splintarmes Vollholz der Holzarten Fichte (Picea abies), Tanne (Abies alba) oder Kiefer (Pinus sylvestris) – entsprechend dem vorhandenen Bestand – zu liefern.
Die Hölzer müssen mindestens der Festigkeitsklasse C24 nach DIN EN 338 entsprechen und nach DIN EN 14081 sortiert sein.
Die Holzfeuchte darf zum Zeitpunkt des Einbaus 20 M-% nicht überschreiten.

Sichtbare Ergänzungshölzer sind hinsichtlich Holzart, Faserverlauf, Jahrringbreite, Rohdichte und Oberflächenbearbeitung dem historischen Bestand anzupassen.

Die Leistung umfasst:
- Lieferung,
- Transport,
- Zwischenlagerung,
- Schutz gegen Witterung,
- Verschnitt bis 10 %,
- sämtliche Nebenleistungen.
Menge: 32,000 m3

**5.27 Bauholz Eiche liefern**
Liefern von Bauholz aus Eiche (Quercus spec.) zur Herstellung und Erneuerung konstruktiv hoch beanspruchter Holzbauteile entsprechend den Vorgaben des Restaurierungs- und Sanierungskonzeptes, des holzschutztechnischen Gutachtens und der statischen Ausführungsplanung.

Die Position umfasst insbesondere die Lieferung von Eichenholz für:
- Fachwerkschwellen,
- Schwellenabschnitte,
- konstruktiv hoch beanspruchte Anschlusshölzer,
- Auflagerhölzer,
- Passhölzer im Spritzwasserbereich,
- sonstige Bauteile, soweit im Holzschutzgutachten oder
  durch die Bauleitung gefordert.

Das Holz muss aus dauerhaftem Kernholz der Stieleiche oder Traubeneiche (Quercus robur bzw. Quercus petraea) bestehen.
Es sind ausschließlich kerngetrennte, weitgehend splintfreie Hölzer mit geradem Faserverlauf und geringer Rissbildung zu verwenden.

Die Holzfeuchte darf zum Zeitpunkt des Einbaus 20 M-% nicht überschreiten.
Sämtliche sichtbaren Oberflächen sind sägerau oder handwerklich nachbearbeitet entsprechend dem historischen Bestand herzustellen.

Die Leistung umfasst:
- Lieferung,
- Transport,
- Zwischenlagerung,
- Schutz vor Feuchtigkeit,
- Verschnitt bis 10 %,
- sämtliche Nebenleistungen.
Menge: 2,300 m3

**5.28 Kleineisenteile**
Kleineisenteile für Befestigungen liefern und montieren.
- Winkelelemente, Ankerschrauben, Unterlegscheibe usw.
- Sparren-Pfetten-Anker 2 seitig zwischen Sparren zur
  Mittelpfette aus BSH
Menge: 300,000 kg
Kostengruppen nach DIN 276-1 2008: 361

**5.29 Facharbeiterstunden**
Facharbeiterstunden für unvorhersehbare Ausbesserungsarbeiten am bestehenden Dachstuhl, die im Zuge der Ausführung erforderlich werden und bei der Angebotsabgabe nicht erkennbar bzw. planbar waren, zum Nachweis.
Die Ausführung erfolgt ausschließlich nach vorheriger Rücksprache und Freigabe durch die Bauleitung.

Die erbrachten Leistungen sind durch Tagesberichte zu dokumentieren. Diese sind spätestens innerhalb von 2 Kalendertagen nach Leistungserbringung der Bauleitung zur Gegenzeichnung vorzulegen.
Menge: 32,000 h

**5.30 Helferstunden**
Helferstunden für unvorhersehbare Ausbesserungsarbeiten am bestehenden Dachstuhl, die im Zuge der Ausführung erforderlich werden und bei der Angebotsabgabe nicht erkennbar bzw. planbar waren, zum Nachweis.
Die Ausführung erfolgt ausschließlich nach vorheriger Rücksprache und Freigabe durch die Bauleitung.

Die erbrachten Leistungen sind durch Tagesberichte zu dokumentieren. Diese sind spätestens innerhalb von 2 Kalendertagen nach Leistungserbringung der Bauleitung zur Gegenzeichnung vorzulegen.
Menge: 32,000 h

### Titel 6 Sanierung der Fachwerkwände 2.BA

*Hinweis: Vorbemerkungen*
Die nachfolgenden Leistungen umfassen sämtliche Zimmerer- und Restaurierungsarbeiten an den historischen Fachwerkwänden der Alten Schule Zerkwitz (2.BA). Grundlage der Ausführung sind das Restaurierungs- und Sanierungskonzept, das holzschutztechnische Gutachten einschließlich Schadenskartierung, die statischen Unterlagen, die Ausführungsplanung sowie die Vorgaben der Bauleitung und der Unteren Denkmalschutzbehörde. Es gelten die VOB/C DIN 18334, DIN 68800, DIN EN 1995 (Eurocode 5), die einschlägigen WTA-Merkblätter sowie die anerkannten Regeln der Technik. Grundsatz der Ausführung ist der größtmögliche Erhalt der historischen Originalsubstanz. Reparaturmaßnahmen haben Vorrang vor dem Austausch historischer Hölzer. Der endgültige Sanierungsumfang ist nach Freilegung gemeinsam mit Bauleitung und Tragwerksplaner festzulegen.

**6.1 Fachwerkkonstruktion für Holzsanierung freilegen**
Freilegen der Fachwerkkonstruktion einschließlich Ausbau der erforderlichen Ausfachungen, Bekleidungen und Anschlüsse im Bereich der Schadstellen. Schutz angrenzender historischer Bauteile. Reinigung des Arbeitsbereiches und Entsorgung des anfallenden Materials. Nach Abschluss provisorischer Witterungsschutz.
Menge: 71,000 m2

**6.2 Putz in Fachwerkkonstruktion entfernen**
Fachwerkkonstruktion durch vorsichtiges Abschlagen des vorhandenen Putzes einschließlich Putzträger im Bereich der Gefache und Holzoberflächen vollständig freilegen. Arbeiten erschütterungsarm und denkmalgerecht ausführen. Lose Putzreste entfernen, Holzoberflächen von anhaftenden Putzresten schonend reinigen, ohne Beschädigung der historischen Holzkonstruktion. Anfallendes Material aufnehmen, sammeln und entsorgen.

Die Leistung umfasst sämtliche Nebenleistungen.
Menge: 40,000 m2

**6.3 Nachkartierung und Schadensaufnahme**
Freigelegte Holzkonstruktionen gemeinsam mit Bauleitung und Tragwerksplaner untersuchen. Schadensgrenzen, Holzfeuchte, Restquerschnitte und Besonderheiten dokumentieren. Fotodokumentation einschließlich Kennzeichnung der Reparaturbereiche.
Menge: 71,000 m2

**6.4 Holzkonstruktion reinigen**
Lose Holzbestandteile, Schmutz, biologisch geschädigte Holzreste und Anhaftungen entfernen. Holzoberflächen für die weitere Bearbeitung vorbereiten. Reinigung ohne Beschädigung historischer Werkzeugspuren.
Menge: 111,000 m2

**6.5 Schwellen instandsetzen**
Geschädigte Schwellen durch Bebeilung oder Teilersatz instand setzen. Schadholz bis auf tragfähiges Holz entfernen. Ergänzungshölzer gleicher Holzart herstellen und passgenau einbauen. Historische Verbindungen erhalten. Einschließlich Abbund, Verbindungsmittel und Dokumentation.
Menge: 16,000 m

**6.6 Schwellen vollständig erneuern**
Vollständiger Ersatz einzelner Schwellenabschnitte nach Freigabe durch Bauleitung. Ausbau unter statischer Sicherung, Einbau neuer Schwellen aus geeigneter Holzart einschließlich sämtlicher Anschlüsse, Zapfenverbindungen, Ausrichtung und konstruktivem Holzschutz.
Menge: 16,000 m

**6.7 Ständer instandsetzen**
Ständerfüße oder Teilbereiche durch Bebeilung oder Teilersatz instand setzen. Ergänzungsholz dem Bestand anpassen. Historische Abbundzeichen und Bearbeitungsspuren erhalten.
Länge = ca. 3,5m
Menge: 17,000 St

**6.8 Riegel und Streben instandsetzen**
Geschädigte Riegel und Streben durch Holzergänzungen, Vierungen oder Teilersatz reparieren. Neue Hölzer hinsichtlich Holzart, Querschnitt und Oberflächenbearbeitung an den Bestand anpassen.
Menge: 13,000 St

**6.9 Historische Holzverbindungen**
*** Pauschalposition
Zapfenverbindungen nacharbeiten, Holznägel ergänzen oder erneuern sowie verdeckte Stahlverbindungen nach statischer Erfordernis herstellen. Sichtbare Stahlteile vermeiden.
Menge: 1,000 Psch

**6.10 Vorbeugender Holzschutz an Reparaturstellen herstellen**
Liefern und fachgerecht aufbringen eines vorbeugenden Holzschutzes auf sämtliche neu eingebauten Holzbauteile sowie auf bearbeitete Anschlussbereiche der historischen Holzkonstruktion.

Die Auswahl des Holzschutzmittels hat entsprechend DIN 68800 ausschließlich nach Freigabe durch die Bauleitung zu erfolgen. Der chemische Holzschutz ist auf das technisch notwendige Mindestmaß zu beschränken.
Vorzugsweise sind konstruktive Holzschutzmaßnahmen umzusetzen.

Das Holzschutzmittel muss
- farblos,
- diffusionsoffen,
- mit historischen Holzkonstruktionen verträglich sein.

Einschließlich
- Reinigung,
- Auftrag,
- Schutzmaßnahmen,
- Dokumentation.
Menge: 111,000 m2

**6.11 Dreikantleisten aus Nadelholz liefern und montieren**
Liefern und fachgerechtes Anbringen von Dreikantleisten zur Ausbildung der Auflager für die Gefachausmauerung.

Dreiecksleisten:
- ca. 30 × 30 mm
- aus luftgetrocknetem .
- Befestigung verdeckt mittels Edelstahlschrauben oder
  historischen Nägeln.
- Anpassung an unregelmäßige historische Holzoberflächen.

Einschließlich
- Zuschnitt,
- Abbund,
- Anpassarbeiten,
- Befestigung.
Menge: 251,000 m

**6.12 Dokumentation und Abnahme**
*** Pauschalposition
Fortlaufende Fotodokumentation sämtlicher Reparaturmaßnahmen. Kennzeichnung erneuerter Bauteile. Vorbereitung und Begleitung der gemeinsamen Abnahme vor dem Verschließen der Konstruktionen.
Menge: 1,000 Psch

**6.13 Fachwerkausfachungen herstellen**
Herstellen neuer Ausfachungen innerhalb der instand gesetzten Fachwerkkonstruktionen durch Vermauerung mit hart gebrannten Vollziegeln im Reichsformat, entsprechend den Abmessungen, der Materialqualität und dem Erscheinungsbild des historischen Bestandes.

Die Lieferung sämtlicher Materialien einschließlich Ziegel, Mauermörtel sowie aller erforderlichen Nebenstoffe ist Bestandteil dieser Leistung.

Die Ziegel sind hinsichtlich Format, Farbgebung, Oberflächenbeschaffenheit und Festigkeit auf den historischen Bestand abzustimmen und vor Einbau durch die Bauleitung und die Denkmaschutzbehörde freigeben zu lassen.

Die Vermauerung erfolgt entsprechend dem historischen Verband sowie den Vorgaben des Restaurierungs- und Sanierungskonzeptes. Die Gefache sind spannungsarm innerhalb der Fachwerkkonstruktion herzustellen. Zwischen Holz und Mauerwerk ist umlaufend ein konstruktiv erforderlicher Trenn- und Bewegungsraum entsprechend den anerkannten Regeln der Technik einzuhalten.

Als Mauermörtel ist ausschließlich ein natürlich hydraulischer Kalkmörtel (NHL 2) oder ein gleichwertiger, von der Bauleitung und der Denkmalpflege freigegebener Mauermörtel zu verwenden. Zementhaltige Mauermörtel sowie zementvergütete Mörtel sind unzulässig.

Die Leistung umfasst insbesondere:
- Lieferung sämtlicher Materialien,
- Lieferung der Vollziegel im Reichsformat,
- Materialtransport auf der Baustelle,
- Zuschneiden und Anarbeiten der Ziegel,
- Vermauerung der Gefache,
- vollständiges Ausfüllen der Gefache,
- Herstellen der Anschlüsse an die Holzkonstruktion,
- Ausrichten der Mauerflächen,
- Schutz der frischen Vermauerung und der Holzflächen
- sämtliche Nebenleistungen.
Menge: 71,000 m2

**6.14 Innenputz auf Fachwerkausfachungen herstellen**
Herstellen eines zweilagigen, diffusionsoffenen Kalkputzes auf den neu hergestellten oder instand gesetzten Fachwerkausfachungen im Gebäudeinneren.

Der Putzaufbau ist entsprechend den Anforderungen der historischen Bausubstanz sowie den Vorgaben des Restaurierungs- und Sanierungskonzeptes auszuführen.

Sämtliche Materialien müssen dauerhaft mit dem historischen Fachwerk und den verwendeten Ausfachungsziegeln verträglich sein.

Der Untergrund ist vor Beginn der Arbeiten auf Tragfähigkeit, Ebenheit und ausreichende Haftung zu prüfen. Mauerwerksfugen sind erforderlichenfalls vorzunässen.
Der Putz ist zweilagig auszuführen:
Vorspritz bzw. Haftbrücke, soweit erforderlich,
Grundputz aus natürlich hydraulischem Kalkmörtel (NHL 2),
Oberputz als feiner Kalkputz mit gefilzter oder leicht verriebener Oberfläche entsprechend dem historischen Bestand.
Die Gesamtdicke des Putzsystems beträgt ca. 20–25 mm, sofern der Bestand keine abweichenden Schichtdicken vorgibt.
Die Anschlüsse an die Holzkonstruktion sind spannungsarm und sauber auszubilden. Putzüberstände auf den Holzbalken sind zu vermeiden.
Die frischen Putzflächen sind gegen zu schnelles Austrocknen zu schützen und entsprechend den Herstellerangaben nachzubehandeln.
Nicht zulässig sind:
zementhaltige Putze,
zementvergütete Kalkputze,
kunstharzgebundene Putzsysteme,
gipshaltige Putze.
Die Leistung umfasst insbesondere:
Lieferung sämtlicher Materialien,
Untergrundvorbereitung,
erforderliches Vornässen,
mehrlagigen Putzauftrag,
Nachbearbeitung,
Schutzmaßnahmen,
Reinigung der angrenzenden Holzkonstruktion,
sämtliche Nebenleistungen.
Menge: 71,000 m2

**6.15 Außenputz auf Fachwerkausfachungen herstellen**
Herstellen eines zweilagigen, witterungsbeständigen und diffusionsoffenen Kalkputzes auf den neu hergestellten oder instand gesetzten Fachwerkausfachungen im Außenbereich.

Der Außenputz ist entsprechend den Anforderungen der historischen Fachwerkkonstruktion sowie den Vorgaben des Restaurierungs- und Sanierungskonzeptes auszuführen.

Der Untergrund ist vor Beginn der Arbeiten auf Tragfähigkeit, Ebenheit und ausreichende Haftung zu prüfen.
Stark saugende Untergründe sind gleichmäßig vorzunässen.

Der Putzaufbau besteht aus:
- Haftbewurf aus Kalkmörtel, soweit erforderlich
- Grundputz aus natürlich hydraulischem Kalkmörtel NHL 2
  (bei stärker bewitterten Fassadenbereichen nach Freigabe
  NHL 3,5)
- Oberputz als feiner Kalkputz mit strukturierter oder gefilzter
  Oberfläche entsprechend dem historischen Fassadenbild
  (Abstimmung m it der Denkmaschlutzbehörde)
- Die Gesamtdicke des Putzsystems beträgt ca. 20–25 mm.

Die Anschlüsse an das Fachwerkholz sind sauber, spannungsarm und ohne starre Verklebungen auszubilden. Putzflächen dürfen nicht auf die sichtbaren Holzkonstruktionen überstehen.

Während der Erhärtungsphase sind die Putzflächen gegen direkte Sonneneinstrahlung, Schlagregen, Frost und zu schnelle Austrocknung zu schützen.

Nicht zulässig sind:
- zementhaltige Außenputze,
- kunstharzgebundene Putzsysteme,
- wasserundurchlässige Beschichtungen,
- silikonharzgebundene Putze ohne ausdrückliche
  Zustimmung der Bauleitung.

Die Leistung umfasst insbesondere:
- Lieferung sämtlicher Materialien,
- Untergrundvorbereitung,
- erforderlichen Haftbewurf,
- zweilagigen Putzauftrag,
- Ausbildung sämtlicher Anschlüsse,
- Eckausbildungen,
- Nachbehandlung,
- Schutzmaßnahmen während der Erhärtung,
- Reinigung der angrenzenden Holzkonstruktion,
- sämtliche Nebenleistungen.
Menge: 111,000 m2

**6.16 Diffusionsoffenen Kalkfarbanstrich auf Außenputz herstellen**
Liefern und fachgerechtes Herstellen eines diffusionsoffenen mineralischen Fassadenanstrichs auf den neu hergestellten Kalkputzflächen der Fachwerkausfachungen.

Der Anstrich ist entsprechend den Anforderungen der historischen Bausubstanz sowie den Vorgaben des Restaurierungs- und Sanierungskonzeptes auszuführen. Sämtliche Beschichtungsstoffe müssen dauerhaft mit den verwendeten Kalkputzsystemen verträglich sein und eine hohe Wasserdampfdiffusionsfähigkeit gewährleisten.

Als Beschichtung ist grundsätzlich eine Sumpfkalkfarbe gemäß den Anforderungen der Baudenkmalpflege zu verwenden. Alternativ kann nach schriftlicher Zustimmung der Bauleitung und der Unteren Denkmalschutzbehörde eine reine Silikatfarbe gemäß DIN 18363 verwendet werden.

Vor Beginn der Arbeiten ist der Untergrund auf ausreichende Austrocknung, Tragfähigkeit und Gleichmäßigkeit zu prüfen.
Der Anstrich ist entsprechend den Herstellervorgaben in mindestens zwei deckenden Arbeitsgängen auszuführen.

Der Farbton ist entsprechend dem restauratorischen Befund bzw. nach Vorgabe der Bauleitung und der Denkmalpflege festzulegen.
Vor Ausführung der Gesamtleistung ist eine Musterfläche von mindestens 2,0 m² anzulegen und durch die Bauleitung sowie die Untere Denkmalschutzbehörde schriftlich freigeben zu lassen.

Während der Ausführung sind die Anstrichflächen gegen direkte Sonneneinstrahlung, Schlagregen, Frost sowie zu schnelle Austrocknung zu schützen.

Anschlüsse an die Holzkonstruktion sind sauber und ohne Verschmutzung der sichtbaren Holzteile auszuführen.

Farbton: wie Bestand oder gemäß Denkmalschutzbehörde

Nicht zulässig sind insbesondere:
- Dispersionsfarben,
- dispersionsvergütete Silikatfarben,
- Kunstharzfarben,
- Siliconharzfarben,
- filmbildende Beschichtungssysteme,
- diffusionshemmende Anstriche.

Die Leistung umfasst insbesondere:
- Lieferung sämtlicher Materialien,
- Untergrundprüfung,
- gegebenenfalls erforderliche Vorbehandlung,
- Herstellen der Musterfläche,
- zweifachen mineralischen Anstrich,
- Schutz angrenzender Bauteile,
- Reinigung der Holzkonstruktion,
- Nacharbeiten,
- sämtliche Nebenleistungen.
Menge: 111,000 m2

**6.17 Bauholz Nadelholz liefern**
Liefern von Bauholz aus Nadelholz zur Ausführung sämtlicher Zimmerer- und Restaurierungsarbeiten an den historischen Dach-, Decken- und Fachwerkkonstruktionen entsprechend den Anforderungen des Restaurierungs- und Sanierungskonzeptes, des holzschutztechnischen Gutachtens einschließlich Schadenskartierung sowie der statischen Ausführungsplanung.

Das Bauholz dient insbesondere der Herstellung von:
- Sparren,
- Kehlbalken,
- Bundbalken,
- Pfetten,
- Deckenbalken,
- Ständern,
- Riegeln,
- Streben,
- Vierungen,
- Passhölzern,
- Aufbohlungen,
- Laschen,

Holznägeln aus Nadelholz, sofern nicht anders gefordert.
Es ist ausschließlich gesundes, splintarmes Vollholz der Holzarten Fichte (Picea abies), Tanne (Abies alba) oder Kiefer (Pinus sylvestris) – entsprechend dem vorhandenen Bestand – zu liefern.
Die Hölzer müssen mindestens der Festigkeitsklasse C24 nach DIN EN 338 entsprechen und nach DIN EN 14081 sortiert sein.
Die Holzfeuchte darf zum Zeitpunkt des Einbaus 20 M-% nicht überschreiten.

Sichtbare Ergänzungshölzer sind hinsichtlich Holzart, Faserverlauf, Jahrringbreite, Rohdichte und Oberflächenbearbeitung dem historischen Bestand anzupassen.

Die Leistung umfasst:
- Lieferung,
- Transport,
- Zwischenlagerung,
- Schutz gegen Witterung,
- Verschnitt bis 10 %,
- sämtliche Nebenleistungen.
Menge: 5,000 m3

**6.18 Bauholz Eiche liefern**
Liefern von Bauholz aus Eiche (Quercus spec.) zur Herstellung und Erneuerung konstruktiv hoch beanspruchter Holzbauteile entsprechend den Vorgaben des Restaurierungs- und Sanierungskonzeptes, des holzschutztechnischen Gutachtens und der statischen Ausführungsplanung.

Die Position umfasst insbesondere die Lieferung von Eichenholz für:
- Fachwerkschwellen,
- Schwellenabschnitte,
- konstruktiv hoch beanspruchte Anschlusshölzer,
- Auflagerhölzer,
- Passhölzer im Spritzwasserbereich,
- sonstige Bauteile, soweit im Holzschutzgutachten oder
  durch die Bauleitung gefordert.

Das Holz muss aus dauerhaftem Kernholz der Stieleiche oder Traubeneiche (Quercus robur bzw. Quercus petraea) bestehen.
Es sind ausschließlich kerngetrennte, weitgehend splintfreie Hölzer mit geradem Faserverlauf und geringer Rissbildung zu verwenden.

Die Holzfeuchte darf zum Zeitpunkt des Einbaus 20 M-% nicht überschreiten.
Sämtliche sichtbaren Oberflächen sind sägerau oder handwerklich nachbearbeitet entsprechend dem historischen Bestand herzustellen.

Die Leistung umfasst:
- Lieferung,
- Transport,
- Zwischenlagerung,
- Schutz vor Feuchtigkeit,
- Verschnitt bis 10 %,
- sämtliche Nebenleistungen.
Menge: 2,000 m3

**6.19 Facharbeiterstunden**
Facharbeiterstunden für unvorhersehbare Ausbesserungsarbeiten am bestehenden Dachstuhl, die im Zuge der Ausführung erforderlich werden und bei der Angebotsabgabe nicht erkennbar bzw. planbar waren, zum Nachweis.
Die Ausführung erfolgt ausschließlich nach vorheriger Rücksprache und Freigabe durch die Bauleitung.

Die erbrachten Leistungen sind durch Tagesberichte zu dokumentieren. Diese sind spätestens innerhalb von 2 Kalendertagen nach Leistungserbringung der Bauleitung zur Gegenzeichnung vorzulegen.
Menge: 32,000 h

**6.20 Helferstunden**
Helferstunden für unvorhersehbare Ausbesserungsarbeiten am bestehenden Dachstuhl, die im Zuge der Ausführung erforderlich werden und bei der Angebotsabgabe nicht erkennbar bzw. planbar waren, zum Nachweis.
Die Ausführung erfolgt ausschließlich nach vorheriger Rücksprache und Freigabe durch die Bauleitung.

Die erbrachten Leistungen sind durch Tagesberichte zu dokumentieren. Diese sind spätestens innerhalb von 2 Kalendertagen nach Leistungserbringung der Bauleitung zur Gegenzeichnung vorzulegen.
Menge: 32,000 h

### Titel 7 Sanierung Satteldachgaube 1.BA

**7.1 Bestandsaufnahme und Schadenskartierung**
*** Pauschalposition
Aufmaß der vorhandenen Gaubenkonstruktion, Kennzeichnung schadhafter Holzbauteile, Dokumentation der auszutauschenden Bereiche sowie Abstimmung mit Bauleitung und Denkmalpflege.
Menge: 1,000 Psch

**7.2 Ausbau schadhafter Holzbauteile**
*** Pauschalposition
Ausbau geschädigter Holzteile ohne Beschädigung der historischen Konstruktion. Wiederverwendbare Hölzer kennzeichnen und lagern. Nebenleistungen: Reinigung, Sortierung, Transport, Entsorgung nicht verwertbarer Reststoffe.

-Abmaße: 2,0m x 2,5m x 2,7m (B x L x H)
Menge: 1,000 Psch

**7.3 Sparren instand setzen**
Zimmermannsmäßige Schäftung mittels traditioneller Holzverbindungen. Ersatzholz gleicher Holzart und Querschnitt wie Bestand. WTA-konformer Substanzerhalt. Nebenleistungen: Abbund, Passarbeiten, Verschnitt.
- angenommener Holzquerschnitt: 12/22
- einschließlich aller Nebenarbeiten
Menge: 16,000 m

**7.4 Sparren vollständig erneuern**
Vollständige Erneuerung irreparabler Sparren einschließlich Abbund und Einbau. Nebenleistungen vollständig enthalten.

- angenommener Holzquerschnitt: 12/22
- einschließlich aller Nebenarbeiten
Menge: 4,000 m

**7.5 Pfosten erneuern**
Pfosten einschließlich Zapfenverbindungen erneuern. Konstruktion lot- und fluchtgerecht herstellen. Nebenleistungen enthalten.
Menge: 4,000 m

**7.6 Riegel erneuern**
Riegel einschließlich historischer Holzverbindungen erneuern. Nebenleistungen enthalten.
Menge: 4,000 m

**7.7 Wechsel und Aussteifungen herstellen**
Neue Wechsel und konstruktive Aussteifungen einbauen. Nebenleistungen vollständig enthalten.
Menge: 4,000 St

**7.8 Historische Holzverbindungen**
Zapfen-, Blatt-, Versatz- und Schäftungsverbindungen entsprechend historischem Vorbild herstellen. Stemmarbeiten, Nacharbeiten in EP enthalten
Menge: 10,000 St

**7.9 Nacharbeiten historischer Verbindungen**
*** Pauschalposition
Vorhandene Holzverbindungen nacharbeiten, nachkeilen und kraftschlüssig herstellen. Nebenleistungen vollständig enthalten.
Menge: 1,000 Psch

**7.10 Gaubenanschluss an Hauptdach**
*** Pauschalposition
Sämtliche Anschlusshölzer an Hauptdach und Gaube nacharbeiten und höhengleich herstellen.
Menge: 1,000 Psch

**7.11 Dachschalung**
Holzschalung 24 mm gemäß Bestand herstellen. Aussparungen, Zuschnitt, Befestigung und Verschnitt in EP enthalten.
Menge: 10,000 m2

**7.12 Ausrichten und Sichern**
*** Pauschalposition
Gaubenkonstruktion lot- und fluchtgerecht ausrichten, temporär aussteifen und bis zur Übernahme durch Folgegewerke sichern. Nebenleistungen vollständig enthalten.
Menge: 1,000 Psch

**7.13 Bauholz Nadelholz liefern**
Liefern von Bauholz aus Nadelholz zur Ausführung sämtlicher Zimmerer- und Restaurierungsarbeiten an den historischen Dach-, Decken- und Fachwerkkonstruktionen entsprechend den Anforderungen des Restaurierungs- und Sanierungskonzeptes, des holzschutztechnischen Gutachtens einschließlich Schadenskartierung sowie der statischen Ausführungsplanung.

Das Bauholz dient insbesondere der Herstellung von:
- Sparren,
- Kehlbalken,
- Bundbalken,
- Pfetten,
- Deckenbalken,
- Ständern,
- Riegeln,
- Streben,
- Vierungen,
- Passhölzern,
- Aufbohlungen,
- Laschen,

Holznägeln aus Nadelholz, sofern nicht anders gefordert.
Es ist ausschließlich gesundes, splintarmes Vollholz der Holzarten Fichte (Picea abies), Tanne (Abies alba) oder Kiefer (Pinus sylvestris) – entsprechend dem vorhandenen Bestand – zu liefern.
Die Hölzer müssen mindestens der Festigkeitsklasse C24 nach DIN EN 338 entsprechen und nach DIN EN 14081 sortiert sein.
Die Holzfeuchte darf zum Zeitpunkt des Einbaus 20 M-% nicht überschreiten.

Sichtbare Ergänzungshölzer sind hinsichtlich Holzart, Faserverlauf, Jahrringbreite, Rohdichte und Oberflächenbearbeitung dem historischen Bestand anzupassen.

Die Leistung umfasst:
- Lieferung,
- Transport,
- Zwischenlagerung,
- Schutz gegen Witterung,
- Verschnitt bis 10 %,
- sämtliche Nebenleistungen.
Menge: 0,600 m3

**7.14 Kleineisenteile**
Kleineisenteile für Befestigungen liefern und montieren.
- Winkelelemente, Ankerschrauben, Unterlegscheibe usw.
- Sparren-Pfetten-Anker 2 seitig zwischen Sparren zur
  Mittelpfette aus BSH
Menge: 25,000 kg
Kostengruppen nach DIN 276-1 2008: 361

**7.15 Facharbeiterstunden**
Facharbeiterstunden für unvorhersehbare Ausbesserungsarbeiten am bestehenden Dachstuhl, die im Zuge der Ausführung erforderlich werden und bei der Angebotsabgabe nicht erkennbar bzw. planbar waren, zum Nachweis.
Die Ausführung erfolgt ausschließlich nach vorheriger Rücksprache und Freigabe durch die Bauleitung.

Die erbrachten Leistungen sind durch Tagesberichte zu dokumentieren. Diese sind spätestens innerhalb von 2 Kalendertagen nach Leistungserbringung der Bauleitung zur Gegenzeichnung vorzulegen.
Menge: 16,000 h

### Titel 8 Sanierung Fledermausdachgaube 2.BA

**8.1 Bestandsaufnahme und Schadenskartierung**
*** Pauschalposition
Aufmaß der vorhandenen Gaubenkonstruktion, Kennzeichnung schadhafter Holzbauteile, Dokumentation der auszutauschenden Bereiche sowie Abstimmung mit Bauleitung und Denkmalpflege.
Menge: 1,000 Psch

**8.2 Historische Holzverbindungen**
Zapfen-, Blatt-, Versatz- und Schäftungsverbindungen entsprechend historischem Vorbild herstellen. Stemmarbeiten, Nacharbeiten in EP enthalten
Menge: 10,000 St

**8.3 Rippenholz instand setzen**
Zimmermannsmäßige Schäftung gebogener Rippenhölzer einschließlich Abbund und Anpassung.
Menge: 3,000 St

**8.4 Rippenholz erneuern**
Teilersatz geschädigter Rippenhölzer entsprechend Bestand.
Menge: 2,000 m

**8.5 Gaubenanschluss an Hauptdach**
*** Pauschalposition
Sämtliche Anschlusshölzer an Hauptdach und Gaube nacharbeiten und höhengleich herstellen.
Menge: 1,000 Psch

**8.6 Ausrichten und Sichern**
*** Pauschalposition
Gaubenkonstruktion lot- und fluchtgerecht ausrichten, temporär aussteifen und bis zur Übernahme durch Folgegewerke sichern. Nebenleistungen vollständig enthalten.
Menge: 1,000 Psch

**8.7 Bauholz Nadelholz liefern**
Liefern von Bauholz aus Nadelholz zur Ausführung sämtlicher Zimmerer- und Restaurierungsarbeiten an den historischen Dach-, Decken- und Fachwerkkonstruktionen entsprechend den Anforderungen des Restaurierungs- und Sanierungskonzeptes, des holzschutztechnischen Gutachtens einschließlich Schadenskartierung sowie der statischen Ausführungsplanung.

Das Bauholz dient insbesondere der Herstellung von:
- Sparren,
- Kehlbalken,
- Bundbalken,
- Pfetten,
- Deckenbalken,
- Ständern,
- Riegeln,
- Streben,
- Vierungen,
- Passhölzern,
- Aufbohlungen,
- Laschen,

Holznägeln aus Nadelholz, sofern nicht anders gefordert.
Es ist ausschließlich gesundes, splintarmes Vollholz der Holzarten Fichte (Picea abies), Tanne (Abies alba) oder Kiefer (Pinus sylvestris) – entsprechend dem vorhandenen Bestand – zu liefern.
Die Hölzer müssen mindestens der Festigkeitsklasse C24 nach DIN EN 338 entsprechen und nach DIN EN 14081 sortiert sein.
Die Holzfeuchte darf zum Zeitpunkt des Einbaus 20 M-% nicht überschreiten.

Sichtbare Ergänzungshölzer sind hinsichtlich Holzart, Faserverlauf, Jahrringbreite, Rohdichte und Oberflächenbearbeitung dem historischen Bestand anzupassen.

Die Leistung umfasst:
- Lieferung,
- Transport,
- Zwischenlagerung,
- Schutz gegen Witterung,
- Verschnitt bis 10 %,
- sämtliche Nebenleistungen.
Menge: 0,600 m3

**8.8 Kleineisenteile**
Kleineisenteile für Befestigungen liefern und montieren.
- Winkelelemente, Ankerschrauben, Unterlegscheibe usw.
- Sparren-Pfetten-Anker 2 seitig zwischen Sparren zur
  Mittelpfette aus BSH
Menge: 25,000 kg
Kostengruppen nach DIN 276-1 2008: 361

**8.9 Facharbeiterstunden**
Facharbeiterstunden für unvorhersehbare Ausbesserungsarbeiten am bestehenden Dachstuhl, die im Zuge der Ausführung erforderlich werden und bei der Angebotsabgabe nicht erkennbar bzw. planbar waren, zum Nachweis.
Die Ausführung erfolgt ausschließlich nach vorheriger Rücksprache und Freigabe durch die Bauleitung.

Die erbrachten Leistungen sind durch Tagesberichte zu dokumentieren. Diese sind spätestens innerhalb von 2 Kalendertagen nach Leistungserbringung der Bauleitung zur Gegenzeichnung vorzulegen.
Menge: 16,000 h

### Titel 9 Holzbalkendecke 1.BA

**9.1 OSB-Platten Holzbalkendecken**
Liefern und montieren von OSB Platte für die Belegung der Holzbalkendecken, Obergeschoss
- OSB/3 - Platte.
- Plattenränder mit Nut und Feder 4 seitig
- Format 2500 x 1250
- Plattenstärke 25 mm
- zuschneiden, anpassen
- einschl. notwendieger Ausgleich oder Unterkonstruktion
- Platten je Raum  waagerecht und eben verlegen
- Achtung Absturzgefahr, Fangnetze werden durch Los
  Gerüst angebracht
Menge: 143,000 m2
Kostengruppen nach DIN 276-1 2008: 351

**9.2 Konstruktionshölzer**
Konstruktionshölzer (imprägniert) 60 x 120 mm in Längen zwischen 0,5 bis 1,20 m mit Winkelverbindern 105 x 105 und 90 x 90 Höhe je 2 Stück mittels Kammnägeln 6 x 40 zwischen den Deckenbalken bündig montieren für die Aufnahme der OSB-Platten.
- zur Verkürzung der Spannweiten auf den vorgeschriebenen
  Abstand von 62,5 cm
- max. Abstand = 0,62 m
- einschl. Materiallieferung
- zwischen vorhandenen Deckenbalken montieren
- Achtung Absturzgefahr, Fangnetze werden durch los Gerüst
  montiert
Menge: 228,000 m
Kostengruppen nach DIN 276-1 2008: 351

**9.3 Kleineisenteile**
Kleineisenteile für Befestigungen liefern und montieren.
- Winkelelemente
- Befestigungsmittel
Menge: 150,000 kg
Kostengruppen nach DIN 276-1 2008: 351

**9.4 Wechsel einziehen**
Im Öffnungsbereich liegende Deckenbalken trennen und entsorgen.
- Abmessungen ca- 14 x 24 cm
- zwischen Fußbodenbalken für Sanitär-/ Elektroleitungen
- Zwischen Fußbodenbalken für Treppenlauf
- Wechsel einziehen ca. 10 x 25 cm
- einschl. aller notwendigen Verbindungsmittel
- Einzellängen max. 4,0 m
- getrennten Deckenbalken mit Balkenschuh an Wechsel
  anschließen
Menge: 20,000 m
Kostengruppen nach DIN 276-1 2008: 351

**9.5 zusätzlicher Deckenbalken**
Liefern und fachgerechtes Einbauen eines zusätzlichen Deckenbalkens in die bestehende Holzbalkendecke des Klinkeranbaus infolge der geplanten Verlegung der Treppenanlage.

Der Deckenbalken ist entsprechend den statischen Vorgaben und den vorhandenen Querschnitten des Bestandes aus Nadelholz der Festigkeitsklasse C24 oder gleichwertig herzustellen.

Die Leistung umfasst insbesondere:
- Querschnitt = ca. 20/23 cm
- örtliches Aufmaß,
- Überprüfung der vorhandenen Auflagerbereiche,
- Herstellen sämtlicher erforderlicher Ausblattungen, Zapfen-,
  Versatz- oder Blattverbindungen,
- Anpassung an vorhandene historische Holzkonstruktionen,
- Einbringen des Balkens in den vorhandenen
  Deckenverband,
- höhen- und fluchtgerechtes Ausrichten,
- kraftschlüssiges Anschließen an die Bestandskonstruktion,
- erforderliche Hilfsabstützungen während der Montage,
- sämtliche Abbund-, Pass-, Stemmarbeiten sowie
  Anpassungsarbeiten,
- Lieferung sämtlicher Verbindungsmittel, soweit statisch
  erforderlich,
- Schutz angrenzender historischer Bauteile während der
  Montage,
- laufende Dokumentation der Arbeiten.

Die Ausführung erfolgt nach den statischen Unterlagen, DIN EN 1995 (Eurocode 5), DIN 68800, DIN 18334 sowie den einschlägigen WTA-Merkblättern. Historische Bausubstanz ist größtmöglich zu erhalten. Eingriffe in vorhandene Holzkonstruktionen sind auf das technisch notwendige Maß zu beschränken.
Menge: 9,500 m
